# 81511_GS Kirchdorf_Umbau+Anbau
Angebotsaufforderung (GAEB DA XML 3.1, DA83)
Währung: EUR
Erstellt mit: G&W CALIFORNIA PRO, CALIFORNIA PRO V11.1.19, 17.09.2024

## 81611_00_Rohbau
Datum: 17.09.2024

*Hinweis*
Allgemeine Baubeschreibung

1. Allgemeines
Die Samtgemeinde Kirchdorf plant den Umbau und einen Anbau an das Bestandsgebäude der Grundschule Kirchdorf, in Kirchdorf. Vorliegendes Leistungsverzeichnis beinhaltet die Leistungen der Rohbauarbeiten.

Planung und Bauleitung wurden dem Ingenieurbüro Keese ingenieure + planer, Oppenweher Str. 10, 49419 Wagenfeld, Tel. 05444/9949596, übertragen.

Hinsichtlich der Verkehrssicherung ist so zu arbeiten, dass der Anliegerverkehr aufrecht erhalten wird. Die Rettungswege sind freizuhalten. Evtl. erforderliche Verkehrsregelungen sind vom AN vor Baubeginn mit der AG  Bauleitung abzustimmen und von dieser genehmigen zu lassen.

Die örtlichen Platzverhältnisse, die angrenzende Bebauung sowie die Fahrbahnbeschaffenheit sind genauestens zu berücksichtigen und beim vorgesehenen Maschineneinsatz zu beachten.
Alle hieraus entstehenden Erschwernisse sind in die Einheitspreise einzurechnen.

Die Durchführung der Arbeiten muss mit der gebotenen Sorgfalt erfolgen. Dies gilt insbesondere für die Sauberkeit auf der Baustelle. Anfallender Unrat, Abfall, Dreck, nicht wiederverwendbares Material, ist, soweit durch den AN angefallen, arbeitstäglich aufzunehmen und auf Kosten des AN von der Baustelle zu entfernen.

Der Baustellenbereich wird eingezäunt. Die umliegenden Wege und Zufahrten sind ausgebaut und können genutzt werden. Der Einsatz von Kränen, Fahrzeugen o.ä. ist auf den vorhandenen Bodenbelag abzustimmen. Evtl. Schäden an Bauteilen, Wegen, o.ä. gehen zu Lasten des AN.
Evtl. erforderliche Verkehrsregelungen sind vom AN vor Baubeginn mit der AG  Bauleitung abzustimmen und von dieser genehmigen zu lassen.
Die Baustelle befindet sich auf dem Schul- und Sportgelände mit Kindergarten. sich hieraus ergebende besondere Sicherheitstechnischen Anforderungen insbesondere bei der Zu-und Anfahrt sowie bei Anlieferungen sind strengsten zu beachten. Anlieferungen sind entsprechend abzusichern.

Grundsätzlich beinhaltet der angebotene Einheitspreis immer die komplette fertige Leistung, einschl. aller Hilfsmittel, Gerüste (sofern nicht gesondert ausgeschrieben), Hebegeräte, Materialien, Lieferungen, Gerätschaften, Baustelleneinrichtung, An- und Abfahrten, Entsorgungskosten, Befestigungsmittel und Nebenarbeiten etc., auch, wenn diese im Leistungstext nicht gesondert erwähnt, aber für die Erbringung der Leistung notwendig sind.
Sämtliche Lohnkosten, Werkzeuge und Maschinen, evtl. Stütz- und Tragegerüste sind in die Preise einzurechnen.
Alle Aufwendungen für Baustelleneinrichtung und -sicherung sind in die Einheitspreise der jeweiligen Positionen einzurechnen, sofern hierfür keine gesonderten Positionen vorgesehen sind.

Im Rahmen des Bauablaufes kommt es zu zeitlichen Überschneidungen mit anderen Gewerken oder es kann sein, dass einzelne Leistungen nicht im Zusammenhang erbracht werden können. Der Aufwand für mehrfaches An- und wieder Abrücken zur Baustelle ist in die Einheitspreise der Leistungspositionen einzurechnen.

Die Planunterlagen können beim Verfasser nach vorheriger Anmeldung eingesehen werden.

Dem Leistungsverzeichnis liegen maßstäbliche Planzeichnungen des Gebäudes bei, aus denen die Circamaße hervorgehen.
Bei der Durchführung der Arbeiten sind die a.a.R.d.T. sowie die einschl. Regelwerke, DIN und EN Normen (z.B.  DIN 18195, DIN 18201-203, ATV VOB C, EnEv etc.)  zu berücksichtigen.

Es dürfen nur bauaufsichtlich zugelassene Baustoffe verarbeitet werden. Auf die Einhaltung der  Baustellenverordnung sowie den Arbeitsschutz wird hingewiesen.

2. Bautechnische Einzelheiten
Es ist die Erweiterung der Grundschule Kirchdorf mit einem Anbau an den bestehenden Ostflügel des Gebäudetraktes vorgesehen. Im Erdgeschoss sollen drei Fachräume (MINT, Kreativ- und Bewegungsraum) und im Obergeschoss ein neuer Bereich für die Lehrkräfte mit verschiedenen Räumen und ein Erste Hilferaum entstehen. Auf Beiden Etagen werden zudem Sanitärräume und ein Treppenhaus mit Aufzug errichtet.
Die ehemaligen Räume des Lehrkräftebereichs im Obergeschoss, werden zu Besprechungsräumen und einem notwendigen Verbindungsflur mit Garderoben umgebaut. Ein entsprechender Flur mit Garderoben als Verbindung wird auch im Erdgeschoss erschlossen.

Zusätzlich werden im Innenhof des Bestandes im Erdgeschoss zwei weitere Räume für die Ganztagsbetreuung geschaffen, ein Ruheraum und ein Therapieraum.

Die Außenwände des Anbaus werden auf Streifenfundamenten als Frostschürze mit Stahlbetonsohlplatte mit darunter liegender Polystyrol-Hartschaumplatte gegründet.
Das Gebäude wird in Massivbauweise als zweischaliges Mauerwerk aus Kalksandstein-Innenschale mit Kerndämmung und Verblendschale bzw. zur Fassadengliederung und im Bereich Übergang zum Bestand mit Wärmeverbundsystem hergestellt.
Auf der Stahlbetonbodenplatte wird eine ca. 12 cm starke Wärmedämmung mit schwimmendem Estrich verlegt.
Die Wand zwischen Bestand und Anbau wird als Trennwand ausgebildet. Das Mauerwerk wird bis unter die harte Bedachung geführt. Der Übergangsbereich zum Bestand wird mit T30 - RS Elementen abgeschlossen.
Als Fenster sind Kunststofffenster mit 3-Scheiben-Wärmeschutzverglasung vorgesehen. Die Eingangs- und die brandschutzklassifizierten Innentüren werden als Aluminium - Rahmenelemente ausgebildet. In den Erschließungsgängen werden diese mit Brandschutzfunktion offengehalten. Zu den Fachräumen und sonstigen Räumen werden Objekttüren aus Holzwerkstoff mit Stahlumfassungszarge eingebaut.

Die Steildächer werden als Satteldächer in Pfettenkonstruktion mit Zwischensparrendämmung, außenliegender Unterspannbahn, innenliegender Dampfbremse und Ziegeldeckung ausgebildet. Die Dachneigung beträgt rd. 27° beim Hauptriegel und 24° beim Übergangsbau. Der Übergangsbau schiftet in das Bestandsdach ein. Über der Trennwand werden die Dachlatten in Stahl nichtbrennbar ausgeführt und die Dachpfannen untermörtelt.

Die Räume im Innenhof, Therapie und Ruheraum werden als eingeschossige Holzrahmenbauten auf einer Stahlbetonsohle mit Flachdach mit Gefälledämmung errichtet.

Die geplanten Maßnahmen sind in den beiliegenden Planzeichnungen dargestellt und können diesen entnommen werden. Die Querschnitte und Abmessungen der einzelnen Bauteile werden entsprechend der statischen Berechnung ausgebildet bzw. werden nach statischen Erfordernissen konstruktiv gewählt.
Alle neuen Bauteile werden entsprechend der Anforderung des GEG ausgebildet, wobei als energetischer Standard grundsätzlich Neubauniveau einzuhalten ist.

3. Sicherheitsnachweis
Auf die entsprechenden UVV wird verwiesen.

4. Örtlichkeit
Den Verdingungsunterlagen sind Bauzeichnungen beigefügt, aus denen die geplanten Maßnahmen hervorgehen. Der Bewerber hat sich vor Angebotsabgabe über die örtlichen Verhältnisse Kenntnis zu verschaffen. Zusätzliche Forderungen, die sich aus Unkenntnis der Örtlichkeit ergeben, werden nicht anerkannt.

5. Abnahme
Bei der Abnahme müssen vorliegen:
- Abrechnungspläne, Ausmaße und Bestandsskizzen
- Schlussrechnung

6. Örtl. Feststellungen, Flurschäden und Straßenunterhaltung
Vor Baubeginn ist durch den AN eine Beweissicherung durchzuführen. Die Kosten hierfür sind in die Einheitspreise der Positionen einzurechnen.

7. Schutz benachbarter Anlagen
Benachbarte Bauwerke und der vorhandene Baumbestand sind grundsätzlich gegen Beschädigungen und Einwirkungen durch den Baustellenbetrieb wie Bodenaushub, Fahrverkehr, Lagerung und dergleichen zu schützen.

8. Kreuzung mit Rohrleitungen, Kabeln usw.
Über die vorhandenen Kabel- und Versorgungsleitungen hat sich der AN vor Beginn der Bauarbeiten bei den zuständigen Stellen genauestens zu informieren. Evtl. durch die Bauausführung verursachte Schäden gehen zu seinen Lasten. Wenn vorhandene Leitungen, Kabel und dergleichen freigelegt werden, so hat der Auftragnehmer im Einvernehmen mit dem Verfügungsberechtigten ausreichende Schutzmaßnahmen zu treffen. Der Aufwand ist in die entsprechenden Positionen einzurechnen. Das Trennen und Wiederverbinden von Rohrleitungen und Kabeln ist vom Auftragnehmer rechtzeitig beim Auftraggeber oder dem Verfügungsberechtigten zu beantragen.

*Hinweis*
9. Bauablauf, Bauzeiten und Termine
Innerhalb der Rohbaugewerke ist gewerkeübergreifend zu arbeiten. Die Zwischen- und Endfertigstellungstermine sind einzuhalten.

Baubeginn:  15. November 2024 (46.KW 2024)
Ende der Gesamtmaßnahmen:  Januar 2026 (ca. 3.KW 2026)

Die einzelnen Fertigstellungstermine sind dem beiliegendem Bauzeitenplan (Stand 17.09.2024) zu entnehmen.

Arbeiten im Innenhof (Anbau 2)
Auf Grund der Lage des Innenhofes und der damit einhergehenden Zugänglichkeit, sind die Arbeiten des Anbau 2 in den Ferien auszuführen.

Die Rohbauarbeiten der Stb.-Streifenfundamente und der Stb.-Sohle in diesen Bereich sind in den Osterferien 2025 auszuführen (07.04.-19.04.2025).

10. Gewährleistung
Für alle Leistungen dieses Leistungsverzeichnisses 4 Jahre nach VOB.

### 1 Baustelleneinrichtung

*Hinweis: Vorbemerkung*
Die Rohbauarbeiten erfolgen entsprechend der Angaben zur zeitlichen Abfolge in der Baubeschreibung sowie in Abhängigkeit des übrigen Bauablaufs und der Witterungsverhältnisse. Sich daraus ergebende Erschwernisse oder Aufwendungen sind in die Einheitspreise der Leistungspositionen einzurechnen.

Durch die Arbeiten oder die Mitarbeiter anfallender Unrat oder nicht mehr benötigte Materialien sind arbeitstäglich durch den AN aufzunehmen und fachgerecht zu entsorgen. Sich daraus ergebende Erschwernisse oder Aufwendungen sowie Deponiegebühren sind in die Einheitspreise der Leistungspositionen einzurechnen.

Außer den Nebenleistungen gemäß VOB/C werden mit den Einheitspreisen folgende Leistungen abgegolten:
- Säubern der Baustelle, der Baustraßen und der Zufahrtswege
- Besprühen (Besprengen) der Wege und Flächen im Baustellenbereich mit
  Wasser zur Verhinderung von Staubentwicklung

#### 1.1 Anbau 1

**1.1.1 Baustelle einrichten - Anbau 1**
Baustelle einrichten. Soweit nicht für bestimmte Leistungen für das Einrichten der Baustelle gesonderte Positionen im Leistungsverzeichnis enthalten sind, gilt die Pauschale für alle Leistungen dieses Leistungsverzeichnisses.

Geräte, Werkzeuge und sonstige Betriebsmittel, die zur vertragsgemässen Durchführung der Bauleistungen erforderlich sind, auf die Baustelle bringen, bereitstellen und - soweit der Geräteeinsatz nicht gesondert berechnet wird - betriebsfertig aufstellen einschl. der dafür notwendigen Arbeiten.

Die erforderlichen festen Anlagen nach Wahl des AN herstellen. Baubüros, Unterkünfte, Werkstätten, Lagerschuppen und dgl., soweit erforderlich, antransportieren, aufbauen und einrichten.
Strom-, Wasser-, Fernsprechanschluss, sowie Entsorgungseinrichtungen und dgl. für die Baustelle, soweit erforderlich, herstellen.
Falls erforderlich zusätzliche Lagerflächen beschaffen, sofern die vom AG zur Verfügung gestellten nicht ausreichen.

Kosten für Vorhalten, Unterhalten und Betreiben der Geräte, Anlagen und Einrichtungen einschl. Mieten, Pacht, Gebühren und dgl. werden nicht mit dieser Pauschale, sondern mit den Einheitspreisen der betreffenden Teilleistungen vergütet.

Die bestehenden Straßen und Wege sind nicht zu beschädigen, der Maschinen- und Geräteeinsatz ist auf den Untergrund abzustimmen.

Hinweis: Die äußeren Fassadenflächen werden nach Baufortschritt durch den Gerüstbaubetrieb eingerüstet zur gemeinsamen Nutzung aller am Bau beteiligten Firmen.
Menge: 1,000 psch

**1.1.2 Vorhalten, betreiben und Unterhalten - Anbau 1**
Vorhalten, betreiben und Unterhalten der vorbeschriebenen Baustelleneinrichtung während der Bauzeit bis zur Fertigstellung der ausgeschriebenen Leistung.
Menge: 1,000 psch

**1.1.3 Baustelle räumen, sämtl. Leistungen - Anbau 1**
Baustelle von allen Geräten, Anlagen, Einrichtungen und der gleichen räumen.
Benutzte Flächen und Wege entsprechend dem ursprünglichen Zustand unter Wahrung der landschaftspflegerischen Belange ordnungsgemäß herrichten. Verunreinigungen beseitigen.

Soweit nicht für bestimmte Leistungen (z.B. Bedarfsleistungen) für das Räumen der Baustelle gesonderte Positionen im Leistungsverzeichnis enthalten sind, gilt die Pauschale für alle Leistungen dieses Leistungsverzeichnisses.
Menge: 1,000 psch

**1.1.4 Bauzaun auf- und abbauen**
Bauzaun standsicher herstellen, zur Sicherung der Baustelle gegen unbefugtes Betreten bzw. zur Sicherung von Baustellenbereichen, während der Bauzeit vorhalten und unterhalten, nach Beendigung der Bauzeit entfernen.
Aus Einzelelementen mit verzinktem Stahlrohrrahmen und Vergitterung sowie mit Standfüßen. Einzelelemente mit Bauzaunschellen verbunden.

Zaunhöhe über Gelände ca. 2,00 m
Grundeinsatzzeit: 4 Wochen
Menge: 160,000 m

**1.1.5 Vorhaltung Bauzaun**
Gebrauchsüberlassung und Vorhaltung des Bauzauns der Pos. 1.1.4 über die
4-wöchige Grundeinsatzzeit hinaus.
Menge: 7680,000 mWo

**1.1.6 Bauzaun-Tor, Breite ca. 5,0m**
Bauzaun-Tor-Gestell aus 2 drehbaren Bauzaunelementen und
zum Abschließen und sichern der Baustelle durch bauseitiges Vorhängeschloss

Breite ca. 5,0 m
Menge: 1,000 Stk

**1.1.7 Bautoilette**
Bautoilette als Chemietoilette im Baustellenbereich aufstellen. Vorhalten und unterhalten (wöchentl. Reinigung) der Bautoilette über die Dauer der gesamten Baumaßnahme. Abtransport nach Abschluss der Arbeiten.
Chemietoilette mit 1 WC, 1 Urinal und 1 Waschbecken in einer Kabine; mit automatischer Spülvorrichtung, integriertem Wassertank ohne Tankeinsicht, Seifenspender, Papierhandtuchhalter, Spiegel, Kleiderhaken.
Einschl. An- und Abtransport, Miete, Pflege, Betriebsmittel, etc.

inkl. Anschluss an Frisch- und Abwasser sowie Beantragung möglicher Wasserrechtlicher Genehmigungen zur Einleitung des Abwassers.

Anzahl Toiletten: 2 Stück

Fabrikat/System: Toi Flush oder gleichwertig

Fabrikat/System gewählt: '........................................'
  (vom Bieter einzutragen)
Menge: 16,000 Mt

**1.1.8 Bauvermessung**
Ingenieurvermessung
Das Gebäude ist durch einen anerkannten Vermessungsingenieur elektrotachymetrisch höhen- und fluchtgerecht abzustecken. Es ist ein Schnurgerüst herzustellen. Die Absteckung muss sich auf einen herzustellenden Lage- und Höhenfestpunkt beziehen, der während der Bauarbeiten zu sichern ist. Wände auf der Bodenplatte anlegen.

Die geometriebestimmenden Bauwerkspunkte sind während der Bauphase durch den Auftragnehmer zu sichern und lage- und höhenmäßig bezogen auf den Festpunkt in regelmäßigen Abständen zu kontrollieren.

Zusätzlich ist eine Grobabsteckung vor Durchführung der Erdarbeiten einzurechnen.
Menge: 1,000 psch

**1.1.9 Meterriss**
Meterrisse als PVC-Plättchen in den 2 Geschossen des Anbau 1 (EG + OG) und höhengerecht anlegen und für die Dauer der Arbeiten vorhalten.
Lage der Meterrisse nach Angabe der Bauleitung.
Menge 6 Stück
Menge: 1,000 psch

**1.1.10 Bauschild**
Bauschild witterungsbeständig nach Vorgabe des AG anfertigen und beschriften, zur Baustelle anfahren, standsicher aufstellen einschliesslich aller notwendigen Arbeiten, Standsicherheitsnachweis, Gründung und aller Materialien.
Bauschild Grundfarbe weiß.
Inhalt: Mehrfarbiger Druck des Gebäudes nach Vorgabe des AG,
Angaben zu Bauherr, Planer und Ausführungsfirmen, Bauzeit.
Vorlage wird im Bildformat jpg geliefert.
Bauschild während der Bauzeit unterhalten und säubern.
Größe: ca. 3,0 x 3,0 m.
Licht Höhe über OK Gelände: ca. 2,5 m
Bauschild geht in Eigentum des AG über.
Menge: 1,000 Stk

**1.1.11 Gerüste Innen für Rohbauarbeiten**
Gerüstarbeiten im Innenbereich für die Rohbauarbeiten dieses Leistungsverzeichnisses durchführen.

Stand-, Flächen-, Fange- oder fahrbare Gerüste, einschl. des entspr. Zubehörs, nach Wahl des AN für alle Leistungen dieses Leistungsverzeichnisses im erforderlichen Umfang entsprechend der geltenden Arbeitsstättenverordnung und Unfallverhütungsvorschriften (UVV) liefern, aufbauen, vorhalten und nach Beendigung der Arbeiten wieder abtransportieren.
Einschl. umsetzen der Gerüste entsprechend des Baufortschritts bzw. -ablaufs in Abstimmung mit den anderen Gewerken und der AG-Bauleitung.

Dem Leistungsverzeichnis liegen maßstäbliche bzw. verkleinerte Grundrisszeichnungen, Schnitte und Ansichten bei, aus denen die Gebäudegeometrie hervorgeht.
Geschosshöhe KG: ca. 3,10 m
Geschosshöhe EG: ca. 4,10 m (Traufe) / ca. 5,50 m (Giebel)
Menge: 1,000 psch

#### 1.2 Anbau 2

*Hinweis: Vorbemerkung Innenhof*
Der Innenhof ist ausschließlich über den Flur/Aula des Bestandsgebäudes zu erreichen. Der Transport von Material, Gerätschaften, Unrat etc. kann nicht durch das Gebäude erfolgen und muss über einen Autokran in den Innenhof gehoben werden.
Auf Grund diese Zugänglichkeit und des eingeschränkten Platzes ist das Arbeiten mit schwerem Gerät nicht möglich.

Sich daraus ergebende Erschwernisse, Aufwendungen oder Mindermengen, sind in die Einheitspreise der Leistungspositionen einzurechnen.

**1.2.1 Baustelle einrichten - Anbau 2**
Baustelle einrichten
Soweit nicht für bestimmte Leistungen für das Einrichten der Baustelle gesonderte Positionen im Leistungsverzeichnis enthalten sind, gilt die Pauschale für alle Leistungen dieses Leistungsverzeichnisses.

Geräte, Werkzeuge und sonstige Betriebsmittel, die zur vertragsgemäßen Durchführung der Bauleistungen erforderlich sind, auf die Baustelle bringen, bereitstellen und - soweit der Geräteeinsatz nicht gesondert berechnet wird - betriebsfertig aufstellen einschl. der dafür notwendigen Arbeiten.

Die erforderlichen festen Anlagen nach Wahl des AN herstellen. Baubüros, Unterkünfte, Werkstätten, Lagerschuppen und dgl., soweit erforderlich, antransportieren, aufbauen und einrichten.
Strom-, Wasser-, Fernsprechanschluss, sowie Entsorgungseinrichtungen und dgl. für die Baustelle, soweit erforderlich, herstellen.
Falls erforderlich zusätzliche Lagerflächen beschaffen, sofern die vom AG zur Verfügung gestellten nicht ausreichen.

Kosten für Vorhalten, Unterhalten und Betreiben der Geräte, Anlagen und Einrichtungen einschl. Mieten, Pacht, Gebühren und dgl. werden nicht mit dieser Pauschale, sondern mit den Einheitspreisen der betreffenden Teilleistungen vergütet.

Die bestehenden Straßen und Wege sind nicht zu beschädigen, der Maschinen- und Geräteeinsatz ist auf den Untergrund abzustimmen.

Diese Position ist einschließlich Krangestell (Autokran, stationärer Kran o.ä., nach Wahl des AN) für die Beschickung des Innenhofes mit erforderlichen Materialien, Abbruchgut etc.
Inkl. Herrichten der Aufstellfläche (Platz gem. Baustelleneinrichtungsplan) und wieder Herstellen der Fläche nach Beendigung der Arbeiten.

Reichweite Ausleger vom Aufstellpunkt bis Mitte: ca. 26 m
Höhe des zu überbrückenden Gebäudes (Flur): ca. 4 m
Höhe Nebengebäude (Aula) : ca. 6,50 m

Der Kranplatz muss gegen Eindringen von Schülern, durch einen Bauzaun, gesichert werden, Zaun Länge ca. 35 m, und in den Einheitspreis dieser Position eingerechnet werden
Die genauen örtlichen Gegebenheiten sind vor Ort zu prüfen und ggf. erforderliches An- und Abrücken sind mit einzurechnen.
Menge: 1,000 psch

**1.2.2 Vorhalten, betreiben und Unterhalten - Anbau 2**
Vorhalten, betreiben und Unterhalten der vorbeschriebenen Baustelleneinrichtung während der Bauzeit bis zur Fertigstellung der ausgeschriebenen Leistung.
Menge: 1,000 psch

**1.2.3 Baustelle räumen - Anbau 2**
Baustelle räumen
Baustelle von allen Geräten, Anlagen, Einrichtungen und dgl. räumen.
Benutzte Flächen und Wege entsprechend dem ursprünglichen Zustand unter Wahrung der landschaftspflegerischen Belange ordnungsgemäss herrichten. Verunreinigungen beseitigen.

Soweit nicht für bestimmte Leistungen (z.B. Bedarfsleistungen) für das Räumen der Baustelle gesonderte Positionen im Leistungsverzeichnis enthalten sind, gilt die Pauschale für alle Leistungen dieses Leistungsverzeichnisses.
Menge: 1,000 psch

### 2 Grundleitungen und Erdarbeiten

#### 2.1 Anbau 1

**2.1.1 Geotextil 200 g/m² - Baustraße**
Geotextil 200g/m² für Baustraße auf bestehenden Flächen nach Angaben es AG fachgerecht auslegen auf Anweisung der Bauleitung
Menge: 230,000 m2

**2.1.2 Baustraße aus Recyclingschotter**
Baustraße auf vorhandenem Gelände aus Recyclingschotter 20 cm stark nach Angaben des AG herstellen und Rückbau auf Anweisung der Bauleitung.
Breite: ca. 4,00 m
Menge: 230,000 m2

**2.1.3 Baugelände abräumen**
Baugelände abräumen. Räumgut geht in Eigentum des AN über und ist von der Baustelle zu entfernen.
Busch-,Hecken- und Baumbestand sowie Aufwuchs und dgl. bis 10 cm Stammdurchmesser 1,00 m über dem Boden gemessen, einschl.Wurzelwerk Steine, Betonreste, Mauerreste und abgängige Zäune soweit sie im bewachsenen Bereich liegen.

Abgerechnet wird die im Zusammenhang  mit Busch-,Hecken- und Baumbestand bewachsene Fläche nach örtlichem Aufmaß.
Menge: 600,000 m2

**2.1.4 Bäume fällen mit Roden 0,10 - 0,3 m**
Bäume fällen mit Roden
Bäume fällen, höchstens 0,25 m über dem Erdboden absägen
Wurzelstöcke roden bzw. ausfräsen. Die Wurzelstöcke gehen in Eigentum des AN über und werden beseitigt.
Gemessen wird der Stammdurchmesser 1,00 m über Geländehöhe.

Stammdurchmesse 0,10 bis 0,30 m

Astwerk geht in Eigentum des AN über und wird beseitigt.
Gesamtes Holz und Schlagabraum geht in Eigentum des AN über und ist von der Baustelle zu entfernen und einer Verwertung zuzuführen.
Menge: 2,000 St

**2.1.5 Vorh. Kletterwand, 2-teilig, abbauen und lagern**
Vorhandene Kletterwand, bestehend aus zweiteiligen Stahlbetonfertigplattenelementen, Maße ca. 7,00 x 4,00 m, ca. 20 cm dick, Einzelbreite ca. 3,50,m,
vorsichtig abbauen und im Schulgeländebereich fachgerecht zur Wiederverwendung lagern.
Menge: 1,000 psch

**2.1.6 Bordsteine aufnehmen**
Bordsteine/ Randeinfassung verschiedener Abmessungen, Mörtelschicht und Rückenstütze aufbrechen.
Aufbruchgut in Eigentum des AN übernehmen und von der Baustelle entfernen. Einschließlich Deponiegebühr.
Menge: 20,000 m

**2.1.7 Oberboden abtragen und entsorgen**
Oberboden einschließlich Vegetationsdecke in vorhandener Dicke abtragen lösen, aufnehmen/ laden, und fachgerecht entsorgen.
Oberboden geht in Eigentum des AN über und wird beseitigt. Abtrag von Garten, Acker- und Böschungsflächen. Abgerechnet wird nach Abtragsprofil.

Bodengruppe OH, Leicht erhöhter TOC-Wert durch humose Anteile, Formal in Z1 einzustufen
Menge: 250,000 m3

**2.1.8 Oberboden abtragen und lagern**
Oberboden einschließlich Vegetationsdecke in vorhandener Dicke abtragen. Unrat vorher und während der Arbeiten aussondern. Unrat geht in Eigentum des AN über und wird beseitigt. Ansaat und Mähen einer Decksaat werden gesondert vergütet. Oberboden innerhalb der Baustelle fördern und lagern. Oberboden in regelmässigen Mieten locker aufsetzen. Unkraut während der Bauzeit jeweils vor der Samenreife abmähen und zur Mulchung gleichmässig verteilen. Dicke der Andeckung über 25 bis 50 cm. Abgerechnet wird nach Abtragsprofil.
Menge: 250,000 m3

**2.1.9 Oberboden gelagert andecken**
Oberboden aus Seitenlagerung aufnehmen und profilgerecht andecken. Auch in Klein- und Einzelflächen.
Abgerechnet wird nach Auftragsflaechen. Dicke der Andeckung 20 -50 cm.
Gelagerten Oberboden innerhalb der Baustelle aufnehmen und fördern.
Förderweg 100 bis 150 m
Menge: 250,000 m3

**2.1.10 nicht verdichtungsfähigen Boden lösen und abfahren**
Nicht verdichtungsfähigen, unbrauchbaren Boden im Bereich des Baukörpers profilgerecht lösen, aufnehmen und abfahren.
Abgerechnet wird nach Abtragsprofilen. Abtragtiefe bis 1,00 m
Einschl. Deponiegebühren.
Bodengruppe UL-SU*
Menge: 300,000 m3

**2.1.11 Geotextil 200 g/m² - Trennvlies**
Geotextil 200g/m² als Trennvlies zwischen freigelegten Lehmoberflächen/ Geschiebelehm nach Angaben es AG fachgerecht auslegen auf Anweisung bzw. Rücksprache der Bauleitung
Menge: 600,000 m2

**2.1.12 Füllsand liefern und einbringen**
Füllsand liefern und lagenweise im Bereich des späteren Baukörpers bis auf Planumsshöhe einbringen und verdichten.

Material :  unbelasteter (Z0)
Boden / Sand Frostschutzklasse F1 nach DIN 18196
(Sand der Gruppen SE/SW DIN 18196 Kornanteile < 0,063 mm: < 7 GEW-%) mit ausreichender Verdichtungsfähigkeit
Eine Analyse des eingebauten Materials ist vor Baubeginn vorzulegen.
Es erfolgt eine Beprobung des eingebauten Materials durch die AG - Bauleitung.

Verdichtung:  Verformungsmodul  Ev2 >80 MN/m2
Abgerechnet wird nach Auftragsprofil. Auftragsstärke bis 1,50 m
Menge: 700,000 m3

**2.1.13 Planum herstellen Abweichung +-2 cm**
Planum auf Füllsand herstellen.
Max. Abweichung von der Sollhöhe +2/-2 cm.
Menge: 600,000 m2

**2.1.14 Planum herstellen, nach Grundleitungsverlegung Abweichung +-2 cm**
Planum auf Füllsand, nach Grundleitungsverlegung, wieder herstellen
Max. Abweichung von der Sollhöhe +2/-2 cm.
Menge: 600,000 m2

**2.1.15 Boden/ Füllsand für Streifenfundamente u.ä. ausheben**
Boden für Streifenfundamente profilgerecht ausheben.
Die Aushubtiefe wird gerechnet ab OK Planum.
Boden = Füllsand.
Aushub, soweit zum Verfüllen geeignet, auf Flächen des AN zur Wiederverwendung seitlich lagern. Abgerechnet wird mit senkrechten Wänden.
Menge: 38,000 m3

**2.1.16 Leitungsgraben für Grundleitungen herstellen**
Leitungsgraben für Grundleitungen unter der späteren Bodenplatte herstellen. Boden für Leitungsgraben profilgerecht ausheben. Die Grabentiefe wird gerechnet ab OK Planum
Boden = Füllsand. Graben für Rohre bis DN 150.
Grabentiefe bis 1,20 m.
Abrechnungsbreite = Mindestgrabenbreite nach DIN EN 1610
Verbau nach DIN 4124 wird nicht gesondert vergütet.
Aushub, soweit zum Verfüllen geeignet, auf Flächen des AN zur Wiederverwendung seitl. lagern, nach Verlegen der Leitung in Graben einschl. Leitungszone einbauen und verdichten.
Einschl. Einsanden der Leitung in der Leitungszone.
Zum Verfüllen nicht verwendeter Aushub geht in Eigentum des AN über und wird beseitigt. Abgerechnet wird mit senkrechten Wänden.
Menge: 15,000 m3

**2.1.17 Hauff-Anschlusstrichter, DN 110**
Anschlusstrichter mit integriertem Trittschutzeinsatz zum Einbetonieren in die Bodenplatte für die optimale Abdichtung zum KG-Rohr, liefern und montieren.
Zum Ausgleich eines Versatzes (nach dem Betonieren) zwischen Fallrohr und Bodenablauf in jede Richtung.
Maße: Durchmesser 385 mm;
für KG-Rohr Ø 110 mm
Werkstoff: Trittschutzeinsatz: PP;
Trichter: ABS/TPE
Menge: 12,000 Stk

**2.1.18 Kunststoffrohre aus KG 2000, SN 10, DN 110 mm**
KG-Rohr 2000 aus PP-MD, SN 10, DN 110,
mit Steckmuffe und Dichtsystem liefern und fachgerecht verlegen.

Angebotenes Fabrikat und Typ: '........................................'
  (vom Bieter einzutragen)
Menge: 10,000 m

**2.1.19 Zulage, Bogen KG 2000, DN 110, 15° und 30°**
KG 2000 Bogen, DN 110, 15° und 30°,
liefern und fachgerecht verlegen,
als Zulage zu den Kanalrohren.
Menge: 45,000 Stk

**2.1.20 Zulage, Abzweig KG 2000, DN 110 / 110**
KG 2000 Abzweig, DN 110 / 110,
liefern und fachgerecht verlegen,
als Zulage zu den Kanalrohren
Menge: 1,000 Stk

**2.1.21 Zulage, Abzweig KG 2000, DN 125 / 110**
KG 2000 Abzweig, DN 125 / 110,
liefern und fachgerecht verlegen,
als Zulage zu den Kanalrohren
Menge: 10,000 Stk

**2.1.22 Zulage, Reduzierstück KG 2000, DN 125 / 110**
KG 2000 Reduzierstück, DN 125 / 110,
liefern und fachgerecht verlegen,
als Zulage zu den Kanalrohren.
Menge: 5,000 Stk

**2.1.23 Kunststoffrohre aus KG 2000, SN 10, DN 125 mm**
KG-Rohr 2000 aus PP-MD, SN 10, DN 125,
mit Steckmuffe und Dichtsystem liefern und fachgerecht verlegen.

Angebotenes Fabrikat und Typ: '........................................'
  (vom Bieter einzutragen)
Menge: 50,000 m

**2.1.24 Zulage, Bogen KG 2000, DN 125, 15° und 30°**
KG 2000 Bogen, DN 125, 15° und 30°,
liefern und fachgerecht verlegen,
als Zulage zu den Kanalrohren.
Menge: 15,000 Stk

**2.1.25 Zulage, Abzweig KG 2000, DN 125 / 125**
KG 2000 Abzweig, DN 125 / 125,
liefern und fachgerecht verlegen,
als Zulage zu den Kanalrohren
Menge: 3,000 Stk

#### 2.2 Anbau 2 - Innenhof

*Hinweis: Vorbemerkung Innenhof*
Der Innenhof ist ausschließlich über den Flur/Aula des Bestandsgebäudes zu erreichen. Der Transport von Material, Gerätschaften, Unrat etc. kann nicht durch das Gebäude erfolgen und muss über einen Autokran in den Innenhof gehoben werden.
Auf Grund diese Zugänglichkeit und des eingeschränkten Platzes ist das Arbeiten mit schwerem Gerät nicht möglich.

Sich daraus ergebende Erschwernisse, Aufwendungen oder Mindermengen, sind in die Einheitspreise der Leistungspositionen einzurechnen.

**2.2.1 Baugelände abräumen (Innenhof)**
Baugelände abräumen, Räumgut geht in Eigentum des AN über und ist von der Baustelle zu entfernen.
Busch-,Hecken- und Baumbestand sowie Aufwuchs und dgl. bis 10 cm Stammdurchmesser 1,00 m über dem Boden gemessen, einschl.Wurzelwerk Steine, Betonreste, Mauerreste und abgängige Zäune soweit sie im bewachsenen Bereich liegen.

Abgerechnet wird die im Zusammenhang  mit Busch-,Hecken- und Baumbestand bewachsene Fläche nach örtlichem Aufmaß.

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Menge: 150,000 m2

**2.2.2 Oberboden abtragen und entsorgen (Innenhof)**
Oberboden einschließlich Vegetationsdecke in vorhandener Dicke abtragen, lösen, aufnehmen/ laden, und fachgerecht entsorgen. Auch in Klein- und Einzelflächen, im Innenhof.
Oberboden  geht in Eigentum des AN über und wird beseitigt.
Abtrag von Garten, Acker- und Böschungsflächen
Abgerechnet wird nach Abtragsprofil.

Bodengruppe OH, Leicht erhöhter TOC - Wert durch humose Anteile, Formal in Z1 einzustufen
Menge: 20,000 m3

**2.2.3 Oberboden gelagert andecken (Innenhof)**
Oberboden aus Seitenlagerung aufnehmen und profilgerecht andecken. Auch in Klein- und Einzelflächen im Innenhof.

Abgerechnet wird nach Auftragsflaechen.
Dicke der Andeckung 20 -50 cm.
Gelagerten Oberboden innerhalb der Baustelle aufnehmen und fördern.
Menge: 10,000 m3

**2.2.4 nicht verdichtungsfähigen Boden lösen und abfahren (Innenhof)**
Nicht verdichtungsfähigen, unbrauchbaren Boden im Bereich des Baukörpers im Innenhof profilgerecht lösen, aufnehmen und abfahren.
Abtragtiefe bis 1,00 m

Abgerechnet wird nach Abtragsprofilen. Einschl. Deponiegebühren.

Bodengruppe UL-SU*, A
Menge: 50,000 m3

**2.2.5 Füllsand liefern und einbringen (Innenhof)**
Füllsand liefern und lagenweise im Bereich des späteren Baukörpers im Innenhof bis auf Planumsshöhe einbringen und verdichten.

Material :  unbelasteter (Z0)
 Boden / Sand Frostschutzklasse F1 nach DIN 18196
(Sand der Gruppen SE/SW DIN 18196 Kornanteile < 0,063 mm: < 7 GEW-%)

mit ausreichender Verdichtungsfähigkeit
Eine Analyse des eingebauten Materials ist vor Baubeginn vorzulegen.
Es erfolgt eine Beprobung des eingebauten Materials durch die AG - Bauleitung.

Verdichtung: Verformungsmodul  Ev2 >80 MN/m2

Abgerechnet wird nach Auftragsprofil. Auftragsstärke bis 1,50 m
Menge: 20,000 m3

**2.2.6 Planum herstellen Abweichung +-2 cm**
Planum auf Füllsand herstellen.
Max. Abweichung von der Sollhöhe +2/-2 cm.
Menge: 85,000 m2

**2.2.7 Frostschutzschicht, kapillarbrechend, 30cm**
Kapillarbrechende Frostschutzschicht unter Bodenplatte liefern, lagenweise (maximal 20-cm-Lagen) einbauen und verdichten.
Das Material hat den Anforderungen der TL SoB-StB 04 für Frostschutzschichten und den Anforderungen der ZTVE für die Funktion von Frostschutzschichten zu entsprechen:
Beispiele: nicht-bindiges Material, wasserdurchlässiges und verdichtungsfähiges Material wie Kiessand 0/32, Schotter 0/45 oder 0/56 o.ä.
Frühzeitig vor Beginn des Einbaus Nachweis mittels aktuellem Prüfzeugnis, alternativ aktueller Nachweis, dass der kf-Wert des Materials den Wert 1*10-4m/s nicht unterschreitet.
Schichtdicke: 30 cm.
Menge: 25,000 m3

### 3 Beton- und Stahlbetonarbeiten

#### 3.1 Anbau 1 - EG

**3.1.1 Stb.-Streifenfundament 50x75cm, Anbau 1, C25/30, Statik-Pos.F4**
Stahlbeton-Streifenfundament/ -Frostschürze, im Anbau 1,
C 25/30, nach DIN 1045, in Verbindung mit der Sohle herstellen, ,
inkl. aller erforderlichen Neben- und Anschlussarbeiten (Schalung, Bewehrungsanschlüsse an andere Bauteile, usw.), sowie Sauberkeitsschicht aus PE-Noppenbahn o.ä.
Abmasse BxH: 50 x 75 cm.
Mehrmengen infolge von ausgebrochenem Fundamentgraben werden nicht vergütet.

Hinweis: Bewehrung gemäß Statik in gesonderter Position.
Menge: 90,000 m

**3.1.2 Unbewehrtes Streifenfundament 40x70cm, Anbau 1, C20/25, Statik-Pos.F2**
Unbewehrte Streifenfundament, Anbau1, zum Bestandsgebäude
C 20/25, nach DIN 1045, in Verbindung mit der Sohle herstellen, ,
inkl. aller erforderlichen Neben- und Anschlussarbeiten (Schalung, usw.),
sowie Sauberkeitsschicht aus PE-Noppenbahn o.ä.
Abmasse BxH: 40 x 70 cm.
Mehrmengen infolge ausgebrochenem Fundamentgraben werden nicht vergütet.

Die Anbauten sind am Bestand konstruktiv bis auf die Unterkante des vorhandenen Fundaments zu gründen. Die Fundamente sind gem. Statik, abschnittsweise nach DIN4123 herzustellen.
Menge: 10,000 m

**3.1.3 Perimeterdämmung unter Bodenplatte, 80 mm, WLG 036**
Druckfeste Perimeterdämmung mit Stufenfalz, geeignet zur Verlegung unter Stahlbeton-Sohlplatten im EG, liefern und unter Sohlplatten einbauen, inkl. aller Nebenarbeiten (Schnitte, u.ä.).
Dicke: 80 mm,
Wärmeleitfähigkeit: 0,035 W/(m*K)
Bemessungswert der Druckspannung: mind. 255 kPa

Fabrikat: Styrodur 4000 cs
  oder gleichwertig
Angebotenes Fabrikat: '........................................'
  (vom Bieter einzutragen)
Menge: 370,000 m2

**3.1.4 Polyethylenfolie, 0,2 mm, stoßüberlappend verlegen**
Polyethylenfolie (d= 0,2 mm) liefern und 10 cm stoßüberlappend auf Dämmlage unterhalb der Sohlplatte verlegen.
Menge: 370,000 m2

**3.1.5 Sohlplatte Anbau 1, d=25cm, C25/30, WU, Statik-Pos. F1**
Stahlbeton-Sohlplatte im Anbau 1, gem. Statik Pos. F1
C 25/30, nach DIN 1045, WU-Beton (weiße Wanne), herstellen,
inkl. aller erforderlichen Neben- und Anschlussarbeiten (Schalung, Bewehrungsanschlüsse an andere Bauteile, usw.).
Betonoberfläche waagerecht und eben abgezogen, Höhentoleranz über die Gesamtfläche max. +-0,5 cm.
Plattenstärke: 25 cm.

Hinweis: Bewehrung der Sohlplatte gemäß Statik in gesonderter Position.
Menge: 400,000 m2

**3.1.6 Bewehrung StB-Sohle/-Streifenfundament Anbau 1 als Zulage, gem. Statik-Pos.F1+F4**
Bewehrung aus B500A und MA liefern, schneiden, biegen und in vorgenannter Stahlbeton-Sohlplatte und -Streifenfundamente Anbau 1 als Zulage gemäß Statik verlegen. Abrechnung nach den vom Statiker vorgelegten Bewehrungsplänen und Schneidelisten.
Menge: 1200,000 kg

**3.1.7 Stb.-Deckenplatte über EG, d=20cm, Statik-Pos.E1**
Geschossdecke im Erdgeschoss aus Stahlbeton (in Ortbeton oder aus Fertigteilelementen mit Ortbetonergänzung) herstellen gemäß Zeichnung und Angaben aus Statik Pos. E1,
inkl. aller Neben- und Anschlussarbeiten (Schalung, Unterstützung, Bewehrungsanschlüssen an Stahlbetonstützen, -ringanker und -überzüge, usw.).
C 25/30, B500A und MA.
Obere Betonfläche waagerecht und eben abgezogen,

Deckenstützweite maximal etwa 8 m
Plattenstärke der Decke: 20 cm.

Hinweis:
Bewehrung der Decken gemäß Statik in gesonderter Position.
Untere und obere Bewehrung, Randmatten und Bewehrungszulagen (z.B. an freien Rändern) erfolgen gemäß Statikplan und -liste.
Bei Fertigteilelementen ist die untere Bewehrungslage durch den Hersteller zu bemessen.
Menge: 160,000 m2

**3.1.8 Bewehrung der StB-Decke EG als Zulage, Statik-Pos.E1**
Bewehrung aus B500A u. MA liefern, schneiden, biegen und in den vorgenannten Stahlbetondecken als Zulage gemäß Statik verlegen.
Abrechnung nach den vom Statiker bzw. Hersteller vorgelegten Bewehrungsplänen und Schneidelisten.
Menge: 4000,000 kg

**3.1.9 Anlegen u. Schließen Aussparung 30x30cm in Stb.-Decke, 25 cm**
Erstellung und nachträgliches Schließen von Öffnungen im vorgenannten Stb.-Decke d= 25 cm nach Plan und Angabe.
Inkl. aller Nebenarbeiten und späterem Schließen der Öffnung und Anarbeitung an Installationsleitungen, nach bauseitig erfolgter Verlegung von Leitungen, Rohren, u.ä.

Öffnungsgröße: ca. 30 x 30 cm
Menge: 3,000 Stk

**3.1.10 Zulage gerade Randausbildung Stb.-Deckenplatte EG, h=20cm**
Randausbildung an vorgenannter Stahlbeton-Deckenplatte EG herstellen, inkl. Randschalung, Abstützung und aller Nebenarbeiten.
Höhe Stb.-Deckenplatte: ca. 20 cm
Menge: 6,000 m

**3.1.11 Stahlbetonsturz EG 24x37, l=358 cm, Statik-Pos. E2**
Stahlbeton-Sturz 24 / 37 cm,
Länge ca. 358 cm, C25/30, nach DIN 1045, im EG herstellen.
Inkl. Lieferung und Einbau der Bewehrung gemäß Statik (Pos. E2) mit
  2 x Stabstahl, d= 12 mm, l= 6,50 cm,
  2 x Stabstahl, d= 12 mm, l= 400 cm,
  3 x Stabstahl, d= 16 mm, l= 377 cm,
  24 x Bügel, d= 8 mm, l= 155 cm, e= 15 cm

Einschl. aller Schalungs-, Abstützungs- und Nebenarbeiten.
Stb.-Decke schließt an Stb.-Sturz an, Bewehrung ist anzuschließen.
Evtl. Erschwernisse sind einzurechnen.

Verortung: Außenwand Süd (Bewegungsraum)
Menge: 1,000 Stk

**3.1.12 Stahlbetonsturz EG 24x37, l=2364 cm, Statik-Pos. E3**
Stahlbeton-Sturz 24 / 37 cm,
Gesamtlänge ca. 2364 cm, C25/30, nach DIN 1045, im EG herstellen.
Inkl. Lieferung und Einbau der Bewehrung gemäß Statik (Pos. E3) mit
  9 x Stabstahl, d= 20 mm, l= 880 cm,
  3 x Stabstahl, d= 12 mm, l= 880 cm,
  9 x Stabstahl, d= 16 mm, l= 880 cm
  144 x Bügel, d= 10 mm, l= 155 cm, e= 15 cm

Einschl. aller Schalungs-, Abstützungs- und Nebenarbeiten.
Stb.-Decke schließt an Stb.-Sturz an, Bewehrung ist anzuschließen.
Evtl. Erschwernisse sind einzurechnen.

Verortung: Außenwand Ost
Menge: 1,000 Stk

**3.1.13 Stahlbetonsturz EG 24x67, l=841 cm, Statik-Pos. E4**
Stahlbeton-Sturz 24 / 67 cm (Höhe konstruktiv gewählt),
Länge ca. 841 cm, C25/30, nach DIN 1045, im EG herstellen.
Inkl. Lieferung und Einbau der Bewehrung gemäß Statik (Pos. E4) mit
  3 x Stabstahl, d= 12 mm, l= 600 cm,
  7 x Stabstahl, d= 10 mm, l= 859 cm
  36 x Bügel, d= 8 mm, l= 214 cm, e= 15 cm

Einschl. aller Schalungs-, Abstützungs- und Nebenarbeiten.
Stb.-Decke schließt an Stb.-Sturz an, Bewehrung ist anzuschließen.
Evtl. Erschwernisse sind einzurechnen.

Verortung: Außenwand Süd (Verbindungsflur)
Menge: 1,000 Stk

**3.1.14 Stahlbetonsturz EG 24x67, l=305 cm, Statik-Pos. E5**
Stahlbeton-Sturz 24 / 67 cm (Höhe konstruktiv gewählt),
Länge ca. 305 cm, C25/30, nach DIN 1045, im EG herstellen.
Inkl. Lieferung und Einbau der Bewehrung gemäß Statik (Pos. E5) mit
  1 x Stabstahl, d= 12 mm, l= 400 cm
  2 x Stabstahl, d= 12 mm, l= 750 cm
  4 x Stabstahl, d= 10 mm, l= 318 cm,
  3 x Stabstahl, d= 12 mm, l= 318 cm
  14 x Bügel, d= 8 mm, l= 214 cm, e= 15 cm

Einschl. aller Schalungs-, Abstützungs- und Nebenarbeiten.
Stb.-Decke schließt an Stb.-Sturz an, Bewehrung ist anzuschließen.
Evtl. Erschwernisse sind einzurechnen.

Verortung: Außenwand Nord (Treppenhaus)
Menge: 1,000 Stk

**3.1.15 Stahlbetonsturz EG 24x67, l=313 cm, Statik-Pos. E6**
Stahlbeton-Sturz 24 / 67 cm (Höhe konstruktiv gewählt),
Länge ca. 313 cm, C25/30, nach DIN 1045, im EG herstellen.
Inkl. Lieferung und Einbau der Bewehrung gemäß Statik (Pos. E6) mit
  2 x Stabstahl, d= 12 mm, l= 400 cm,
  2 x Stabstahl, d= 10 mm, l= 400 cm
  3 x Stabstahl, d= 12 mm, l= 318 cm,
  14 x Bügel, d= 8 mm, l= 180 cm, e= 15 cm

Einschl. aller Schalungs-, Abstützungs- und Nebenarbeiten.
Stb.-Decke schließt an Stb.-Sturz an, Bewehrung ist anzuschließen.
Evtl. Erschwernisse sind einzurechnen.

Verortung: Innenwand Innentür Treppenhaus / Verbindungsflur
Menge: 1,000 Stk

**3.1.16 Stahlbetonsturz EG 24x25, l=224 cm, Statik-Pos. E7**
Stahlbeton-Sturz 24 / 25 cm,
Länge ca. 224 cm, C25/30, nach DIN 1045, im EG herstellen.
Inkl. Lieferung und Einbau der Bewehrung gemäß Statik (Pos. E7) mit
  5 x Stabstahl, d= 12 mm, l= 243 cm,
  11 x Bügel, d= 8 mm, l= 100 cm, e= 15 cm

Einschl. aller Schalungs-, Abstützungs- und Nebenarbeiten.
Stb.-Decke schließt an Stb.-Sturz an, Bewehrung ist anzuschließen.
Evtl. Erschwernisse sind einzurechnen.

Verortung: Innenwand Innentür Bestand / Anbau
Menge: 1,000 Stk

**3.1.17 Stahlbetonsturz EG 24x67, l=224 cm, Statik-Pos. E8**
Stahlbeton-Sturz 24 / 67 cm (Höhe konstruktiv gewählt),
Länge ca. 224 cm, C25/30, nach DIN 1045, im EG herstellen.
Inkl. Lieferung und Einbau der Bewehrung gemäß Statik (Pos. E8) mit
  2 x Stabstahl, d= 12 mm, l= 400 cm,
  2 x Stabstahl, d= 10 mm, l= 400 cm,
  3 x Stabstahl, d= 12 mm, l= 243 cm
  11 x Bügel, d= 8 mm, l= 180 cm, e= 15 cm

Einschl. aller Schalungs-, Abstützungs- und Nebenarbeiten.
Stb.-Decke schließt an Stb.-Sturz an, Bewehrung ist anzuschließen.
Evtl. Erschwernisse sind einzurechnen.

Verortung: Innenwand Innentür Verbindungsflur / Flur
Menge: 1,000 Stk

**3.1.18 Stahlbetonsturz EG 24x67, l=714 cm, Statik-Pos. E9**
Stahlbeton-Sturz 24 / 67 cm (Höhe konstruktiv gewählt),
Länge ca. 714 cm, C25/30, nach DIN 1045, im EG herstellen.
Inkl. Lieferung und Einbau der Bewehrung gemäß Statik (Pos. E9) mit
  3 x Stabstahl, d= 12 mm, l= 920 cm,
  4 x Stabstahl, d= 12 mm, l= 725 cm
  2 x Stabstahl, d= 10 mm, l= 725 cm
  30 x Bügel, d= 8 mm, l= 180 cm, e= 15 cm

Einschl. aller Schalungs-, Abstützungs- und Nebenarbeiten.
Stb.-Decke schließt an Stb.-Sturz an, Bewehrung ist anzuschließen.
Evtl. Erschwernisse sind einzurechnen.

Verortung: Innenwand Innentür Flur / Kreativraum
Menge: 1,000 Stk

**3.1.19 Stahlbetonsturz EG 24x67, l=325 cm, Statik-Pos. E10**
Stahlbeton-Sturz 24 / 67 cm (Höhe konstruktiv gewählt),
Länge ca. 325 cm, C25/30, nach DIN 1045, im EG herstellen.
Inkl. Lieferung und Einbau der Bewehrung gemäß Statik (Pos. E10) mit
  1 x Stabstahl, d= 12 mm, l= 400 cm,
  2 x Stabstahl, d= 12 mm, l= 840 cm
  2 x Stabstahl, d= 10 mm, l= 344 cm
  3 x Stabstahl, d= 20 mm, l= 344 cm
  24 x Bügel, d= 8 mm, l= 180 cm, e= 15 cm

Einschl. aller Schalungs-, Abstützungs- und Nebenarbeiten.
Stb.-Decke schließt an Stb.-Sturz an, Bewehrung ist anzuschließen.
Evtl. Erschwernisse sind einzurechnen.

Verortung: Innenwand Innenfenster Flur / MINT
Menge: 1,000 Stk

**3.1.20 Stahlbeton-Wandpfeiler EG 24x41, l=734 cm, Statik-Pos. E13**
Stahlbeton-Wandpfeiler 24 / 41 cm,
Länge ca 735 cm, über zwei Geschosse, C25/30, nach DIN 1045, im EG und OG herstellen.
Inkl. Lieferung und Einbau der Bewehrung gemäß Statik (Pos. E13) mit
  16 x Stabstahl, d= 20 mm, l= 480 cm,
  52 x Bügel, d= 8 mm, l= 130 cm, e= 15 cm

Einschl. aller Schalungs-, Abstützungs- und Nebenarbeiten.

StB-Stütze mit Bewehrungsanschluss zugfest an Stb. Boden- und Stb. Deckenplatte, evtl. Erschwernisse sind einzurechnen.
Inkl. Verzahnung an KS-Mauerwerk, gemäß DIN 1053

Verortung: Außenwände Ost (1x MINT-Raum und 1xBewegungsraum)
  + Außenwand Süd (2x Verbindungsflur)
Menge: 2,000 Stk

**3.1.21 Stahlbeton-Wandpfeiler EG 24x60,5, l=367 cm, Statik-Pos. E13**
Stahlbeton-Wandpfeiler 24 / 60,5 cm,
Länge ca  367 cm, C25/30, nach DIN 1045, im EG herstellen.
Inkl. Lieferung und Einbau der Bewehrung gemäß Statik (Pos. E13) mit
  8 x Stabstahl, d= 20 mm, l= 480 cm,
  24 x Bügel, d= 8 mm, l= 169 cm, e= 15 cm
  11 x Hacken, d= 8 mm, l= 39 cm, e= 30 cm
  3 x Bügel, d= 8 mm, l= 258 cm, e= 15 cm

Einschl. aller Schalungs-, Abstützungs- und Nebenarbeiten.

StB-Stütze mit Bewehrungsanschluss zugfest an Stb. Boden- und Stb. Deckenplatte, evtl. Erschwernisse sind einzurechnen.
Inkl. Verzahnung an KS-Mauerwerk, gemäß DIN 1053

Verortung: Außenwände West (Verbindungsflur)
Menge: 2,000 Stk

**3.1.22 Stahlbeton-Wandpfeiler EG 24x77, l=367 cm, Statik-Pos. E13**
Stahlbeton-Wandpfeiler 24 / 77 cm,
Länge ca  367 cm, C25/30, nach DIN 1045, im Anbau 1 herstellen.
Inkl. Lieferung und Einbau der Bewehrung gemäß Statik (Pos. E13) mit
  10 x Stabstahl, d= 20 mm, l= 480 cm,
  26 x Bügel, d= 8 mm, l= 202 cm, e= 15 cm
  12 x Hacken, d= 8 mm, l= 39 cm, e= 30 cm

Einschl. aller Schalungs-, Abstützungs- und Nebenarbeiten.

StB-Stütze mit Bewehrungsanschluss zugfest an Stb. Boden- und Stb. Deckenplatte, evtl. Erschwernisse sind einzurechnen.
Inkl. Verzahnung an KS-Mauerwerk, gemäß DIN 1053

Verortung: Außenwände Ost (Kreativraum)
Menge: 1,000 Stk

**3.1.23 Stahlbeton-Wandpfeiler EG 24x25, l=917 cm, Statik-Pos. E14/D9**
Stahlbeton-Wandpfeiler 24 / 25 cm,
Länge ca 917 cm, über zwei Geschosse, C25/30, nach DIN 1045, im EG und OG herstellen.
Inkl. Lieferung und Einbau der Bewehrung gemäß Statik (Pos. E14 bzw. D9) mit
  8 x Stabstahl, d= 14 mm, l= 450 cm,
  52 x Bügel, d= 8 mm, l= 98 cm, e= 15 cm

Einschl. aller Schalungs-, Abstützungs- und Nebenarbeiten.

StB-Stütze mit Bewehrungsanschluss zugfest an Stb. Boden- und Stb. Deckenplatte, evtl. Erschwernisse sind einzurechnen.
Inkl. Verzahnung an KS-Mauerwerk, gemäß DIN 1053

Verortung: Außenwände Ost (1x MINT-Raum und 1xBewegungsraum)
  + Außenwand Süd (2x Verbindungsflur)
Menge: 2,000 Stk

**3.1.24 Stahlbeton-Wandpfeiler EG 24x84,5, l=367 cm, Statik-Pos. E16**
Stahlbeton-Wandpfeiler 24 / 84,5 cm,
Länge ca  367 cm, C25/30, nach DIN 1045, im EG herstellen.
Inkl. Lieferung und Einbau der Bewehrung gemäß Statik (Pos. E16) mit
  10 x Stabstahl, d= 14 mm, l= 450 cm,
  10 x Hacken, d= 8 mm, l= 39 cm, e= 30 cm
  24 x Bügel, d= 8 mm, l= 217 cm, e= 15 cm

Einschl. aller Schalungs-, Abstützungs- und Nebenarbeiten.

StB-Stütze mit Bewehrungsanschluss zugfest an Stb. Boden- und Stb. Deckenplatte, evtl. Erschwernisse sind einzurechnen.
Inkl. Verzahnung an KS-Mauerwerk, gemäß DIN 1053

Verortung: Innenwand Flur / Kreativraum
Menge: 2,000 Stk

#### 3.2 Anbau 1 - Aufzugschacht u. Treppe

**3.2.1 StB-Sohlplatte, -Wände Unterfahrung Aufzug, Statik-Position F1**
Stahlbeton-Sohlplatte und -Wände der Schachtgrube der Aufzugsanlage,
C 25/30, nach DIN 1045, WU-Beton, herstellen, Statik Position F1
inkl. aller erforderlichen Neben- und Anschlussarbeiten (wie Schalung, Bewehrungsanschlüsse an andere Bauteile, Abstützungen, usw.) sowie erforderlicher Fugenbänder.
Zur Gewährleistung der Wasserundurchlässigkeit, sind die Stahlbeton-Schachtwände ohne Arbeitsfugen auszubilden bzw. vom Unternehmer gewählte Arbeitsfugen zwischen Stahlbeton-Schachtwand und Stahlbeton-Sohlplatte-Fahrstuhlunterfahrt und Sohlplatte mit Fugenband aus Elastomer, nach DIN 7865-1-2, herzustellen. (Fabrikat: Sika Fugenband Elastomer FM 300 oder gleichwertig).
Inkl. aller Nebenarbeiten (Schnitte, Verbindungen, Eckausführungen, u.ä.) sowie Verankerungs- und Befestigungsmittel
Betonoberfläche waagerecht und eben abgezogen, Höhentoleranz über die Gesamtfläche max. +-0,5 cm.
Schachttiefe (Rohbau) : 0,90 m
Platten-/ Wandstärke: 25 cm.
Sohlplattenfläche: ca. 6 m²
Länge: ca. 2,55 m
Breite: ca. 2,55 m
Fahrstuhlunterfahrt bis Oberkante Sohlplatte : 1,15 m

Hinweis: Bewehrung der Sohlplatte gemäß Statik in gesonderter Position.
Menge: 12,000 m2

**3.2.2 Zulage gerade Randausbildung StB-Sohlplatten, h= 25 cm**
Randausbildung an den vorgenannten Stahlbeton-Sohlplatten herstellen, inkl. Randschalung, Abstützung und aller Nebenarbeiten.
Höhe StB-Sohlplatten: ca. 25 cm
Menge: 7,000 m

**3.2.3 Stb.-Wand Aufzug d=24cm, C25/30, WU, Statik-Pos. E15**
Stahlbetonwände für Aufzugschacht, wasserundurchlässig, aus Stahlbeton nach DIN 1045, C 25/30, WU-Beton, gem. Statik Pos. E15 herstellen,
inkl. aller erforderlichen Neben- und Anschlussarbeiten (wie Schalung, Bewehrungsanschlüsse an andere Bauteile, Abstützungen, usw.) sowie eventuell erforderlicher Fugenbänder.
Zur Gewährleistung der Wasserundurchlässigkeit sind die Stahlbeton-Außenwände ohne Arbeitsfugen auszubilden bzw. vom Unternehmer gewählte Arbeitsfugen zwischen Stahlbeton-Außenwand und Stahlbeton-Außenwand mit Fugenband aus Elastomer (Fabrikat: Sika Fugenband Elastomer FM 300 oder gleichwertig) herzustellen nach DIN 7865-1-2,
inkl. aller Nebenarbeiten (Schnitte, Verbindungen, u.ä.) sowie Verankerungs- und Befestigungsmittel und Anschlüsse zu Stb.-Decke und -Treppe (Tronsolen in separater Position).
Betonoberfläche eben und lotrecht.

Wandstärke: 24 cm,
Höhe Wand pro Geschoss: ca. 367 cm

Hinweis: Bewehrung der Stahlbetonwand gemäß Statik in gesonderter Position.
Menge: 65,000 m2

**3.2.4 Bewehrung StB-Wand als Zulage, gem. Statik-Pos.E15**
Bewehrung aus BST 500A und MA liefern, schneiden, biegen und in vorgenannter Stahlbetonwand als Zulage gemäß Statik verlegen.
Abrechnung nach den vom Statiker vorgelegten Bewehrungsplänen und Schneidelisten.
Menge: 2500,000 kg

**3.2.5 Öffnungen (120x220cm) und Leibungen anlegen in StB-Wand (24cm)**
Herstellen und Anlegen der Öffnungen (Fenster, Türen, u.ä.) und umlaufenden Leibungen in Stahlbeton-Wänden, d= 24 cm,
nach Zeichnung und Angabe,
inkl. aller Nebenarbeiten, Sturzbewehrung, insbesondere Glattstrich der Leibungen für Fensterdichtbandanschluss, usw.,
Ausbildung der Leibung: rechtwinkelig.

Öffnungsgröße: ca. 115 x 215 cm, genaues Maß nach Absprache bzw. durch den Herstelle des Aufzug
Menge: 2,000 Stk

**3.2.6 Aussen- und Innenecken anlegen in StB-Wand (24-25cm)**
Herstellen und Anlegen der Außen- und Innenecken in Stahlbeton-Wänden, d= 24 cm, bzw. Aufzugunterfahrt d=25cm
nach Zeichnung und Angabe,
inkl. aller Nebenarbeiten,
Ausbildung der Ecken: rechtwinkelig.
Menge: 60,000 m

**3.2.7 StB-Aufzug-Deckenplatte, d=23cm, Statik-Pos.D12**
Geschossdecke aus Stahlbeton (in Ortbeton oder aus Fertigteilelementen mit Ortbetonergänzung) im Dachgeschoss als Schachtkopf der Aufzuganlage herstellen, gemäß Zeichnung und Statik-Pos. D12,
inkl. aller Neben- und Anschlussarbeiten (Schalung, Unterstützung, Bewehrungsanschlüssen an Stahlbetonstützen, -ringanker und -überzüge, usw.).
C 25/30, B500A,B und MA.
Obere Betonfläche waagerecht und eben abgezogen,

Deckenstützweite 2 m
Plattenstärke der Decke: 23 cm.

Hinweis:
Bewehrung der Decken gemäß Statik in gesonderter Position.
Untere und obere Bewehrung, Randmatten und Bewehrungszulagen (z.B. an freien Rändern) erfolgen gemäß Statikplan und -liste.
Bei Fertigteilelementen ist die untere Bewehrungslage durch den Hersteller zu bemessen.
Menge: 5,000 m2

**3.2.8 Bewehrung der StB-Decken als Zulage**
Bewehrung aus BST 500 SA u. MA liefern, schneiden, biegen und in den vorgenannten Stahlbetondecken als Zulage gemäß Statik verlegen. Abrechnung nach den vom Statiker bzw. Hersteller vorgelegten Bewehrungsplänen und Schneidelisten.
Menge: 250,000 kg

**3.2.9 Halfenschienen, bauseitig geliefert, in StB-Bauteile einbauen**
Halfenschienen aus Stahl, bauseitig geliefert, zur späteren Befestigung der Aufzugsanlage, in Stahlbeton-Bauteile o.ä. einbauen nach Angabe und Plan.
Menge: 12,000 m

**3.2.10 Stahl-Ösen, bauseitig geliefert, in StB-Bauteile einbauen**
Ösen aus Stahl, bauseitig geliefert, zur späteren Befestigung der Aufzugsanlage, in Stahlbeton-Decke o.ä. einbauen nach Angabe und Plan.
Menge: 4,000 Stk

**3.2.11 StB-Treppenlauf EG-OG, d= 25cm, Sichtbeton, Statik-Pos.T1 + T2**
Stahlbeton-Treppe Erdgeschoss - Obergeschoss aus Ortbeton herstellen,
nach DIN 1045, C16/20, gemäß Statik-Pos. T1 und T2,
alle später sichtbaren Treppenflächen (alle Unterseiten und Seitenflächen) glatt geschalt in Sichtbetonqualität oder später mit Kalkzementmörtel, zweilagig mit Spritzbewurf, sauber anzuputzen.
Steigungen: 22 (ca. 16,5 x 29 cm),
Geschosshöhe: ca. 3,67 m,
Laufbreite: je ca. 1,70 m,
Lauflänge: 3 Läufe, ca. 1,80 m, 3,00 m und 1,50 m,
Zwischenpodest: 2 Podeste, je ca. 1,80 x 1,85 m,
Treppenart: gewendelt mit Zwischenpodesten (gemäß Zeichnung), statisch wirksame Stärke StB-Treppenlauf: 25 cm, zzgl. Ausbildung der Stufen
Inkl. aller erforderlichen Neben- und Anschlussarbeiten (Gerüst, Kran, Schalung, Unterstützung, Anschlüsse an den Auflagern, Bewehrungsanschluss an Sohlplatte, Schallentkopplung zur Treppenhauswand, usw.), sowie Lieferung und Einbau der Bewehrung gemäß Statik.
Betonoberfläche (allen Unterseiten und sichtbare Seitenflächen) eben, lotrecht und streichfertig in Sichtbetonqualität bzw. Oberputzqualität.

Hinweis:
Bewehrung der Treppe gemäß Statik in gesonderter Position.
Schallschutzelemente an Auflagern in gesonderten Positionen.
Oberflächen Tritt- und Setzstufen (Naturstein o.ä.) werden später bauseitig erstellt.
Menge: 1,000 Stk

**3.2.12 Bewehrung der StB-Treppen als Zulage**
Bewehrung aus BST 500 SA u. MA liefern, schneiden, biegen und in den vorgenannten Stahlbetondecken als Zulage gemäß Statik verlegen. Abrechnung nach den vom Statiker bzw. Hersteller vorgelegten Bewehrungsplänen und Schneidelisten.
Menge: 1000,000 kg

**3.2.13 Zulage Schöck-Tronsole Typ Z-V+V für Auflager StB-Treppenpodest zur Wand einbauen**
Tragendes Trittschalldämmelement zwischen Stahlbeton-Treppenpodest/-lauf und Treppenhauswand einbauen, als Zulage zur vorgenannten Stahlbeton-Treppenhausanlage,
inkl. aller Nebenarbeiten und Befestigungsmittel, insbesondere aller erforderlichen Anschlussarbeiten an den Auflagerpunkten.
Typ: Schöck-Tronsole Typ Z-V+V
Menge: 4,000 Stk

**3.2.14 Zulage Schöck-Tronsole Typ L zur Entkopplung StB-Treppenlauf zur Wand einbauen**
Trittschalldämmelement im Fugenbereich zwischen Stahlbeton-Treppenlauf und Treppenhauswand einbauen, als Zulage zur vorgenannten Stahlbeton-Treppenhausanlage,
inkl. aller Nebenarbeiten und Befestigungsmittel, insbesondere aller erforderlichen Anschlussarbeiten.
Typ: Schöck-Tronsole Typ L
Menge: 20,000 m

**3.2.15 Zulage gerade Randausbildung freie Ränder StB-Deckenplatten**
Zulage zu den vorgenannten Stahlbetondecken für die saubere gerade Randausbildung an sichtbaren freien Rändern (Luftraum Eingang, Treppenhaus),
inkl. werkseitiger Randaufkantung bzw. sauberer Randschalung aus Plattenmaterial mit Oberflächenqualität wie werkseitige Deckenunterseiten und aller Nebenarbeiten
Höhe StB-Deckenplatten: 22 bis 28 cm
Menge: 7,000 m

**3.2.16 Öffnungen in StB-Decke Aufzugschacht (d=23cm)**
Herstellen und Anlegen einer Öffnungen für die Entrauchung des Aufzugschachts, in Stahlbeton-Decke, d= 23 cm, nach Angabe des Aufzug Herstellers und der Bauleitung, inkl. aller Nebenarbeiten.
Öffnungsgröße: ca. 30x30 cm
Menge: 1,000 Stk

#### 3.3 Anbau 1 - OG

**3.3.1 Stahlbeton-Ringanker, waagerecht, AW, 24x35, Statik-Pos.D6**
Stahlbeton-Ringanker, 24 / 35 cm, in verlorener Schalung (z.B. Rekord-Schalung mit 1 cm Stärke), gem. Statik Pos. D6, C25/30, nach DIN 1045, im OG waagerecht herstellen.
Inkl. Lieferung und Einbau der Bewehrung gemäß Statik
Die Bewehrung ist an den Außenwanddecken rahmenartig auszuführen und an den abgehenden Innenwänden Druck- und Zugfest zu verankern.
Einschl. aller Schalungs-, Abstützungs- und Nebenarbeiten sowie Anschlüsse an Stahlbeton-Stürze usw.

Hinweis: Bewehrung gemäß Statik in gesonderter Position.
Menge: 115,000 m

**3.3.2 Stahlbeton-Ringanker, waagerecht, IW, 24x25, Statik-Pos.D7**
Stahlbeton-Ringanker der Innenwände, wie Leistungen in Pos. 3.3.1, jedoch

24 / 25 cm, gem. Statik Pos. D7
Menge: 75,000 m

**3.3.3 Stahlbeton-Ringanker, schräg unter Dach, 24x25, Statik-Pos.D7**
Stahlbeton-Ringanker, 24 / 25 cm, wie Position 3.3.2,
jedoch schräg verlaufend unter der Dachhaut (Dachneigung ca. 27°).
Menge: 45,000 m

**3.3.4 Stahlbeton-Ringanker, waagerecht, IW, 17,5x25, Statik-Pos.D7**
Stahlbeton-Ringanker der Innenwände, wie Leistungen in Pos. 3.3.1, jedoch

17,5 / 25 cm, gem. Statik Pos. D7
Menge: 85,000 m

**3.3.5 Stahlbeton-Ringanker, schräg unter Dach, 17,5x25, Statik-Pos.D7**
Stahlbeton-Ringanker, 17,5 / 25 cm, wie Position 3.3.2,
jedoch schräg verlaufend unter der Dachhaut (Dachneigung ca. 27°).
Menge: 25,000 m

**3.3.6 Stb.-Sturz, 24x36,5cm, l=325cm, Statik-Pos.D8**
Stahlbeton-Sturz 24 / 36,5 cm als Fenstersturz,
Länge ca. 325 cm,
C25/30, nach DIN 1045, im OG herstellen.
Inkl. Lieferung und Einbau der Bewehrung gemäß Statik (Pos.D8) mit BST500(A)

Einschl. aller Schalungs-, Abstützungs- und Nebenarbeiten.
StB-Rähmen schließt an StB-Sturz an, Bewehrung ist anzuschließen.
Evtl. Erschwernisse sind einzurechnen.

Bereich: Fenstersturz Krankenzimmer
Menge: 1,000 Stk

**3.3.7 Stb.-Sturz, 24x36,5cm, l=300cm, Statik-Pos.D8**
Stahlbeton-Sturz 24 / 36,5 cm als Türsturz, wie Leistungen in Pos. 3.3.6, jedoch

Länge ca. 300 cm,

Bereich: Türsturz Flur-Treppenhaus
Menge: 1,000 Stk

**3.3.8 Stb.-Sturz, 24x36,5cm, l=195cm, Statik-Pos.D8**
Stahlbeton-Sturz 24 / 36,5 cm als Türsturz, wie Leistungen in Pos. 3.3.6, jedoch

Länge ca. 195 cm,

Bereich: Türsturz Flur/Durchgang (2x)
Menge: 2,000 Stk

**3.3.9 Bewehrung der StB-Ringanker und Stb. Stürze im DG als Zulage**
Bewehrung aus B500A u. MA liefern, schneiden, biegen und in den vorgenannten Stahlbetonelementen als Zulage gemäß Statik verlegen.
Abrechnung nach den vom Statiker bzw. Hersteller vorgelegten Bewehrungsplänen und Schneidelisten.
Menge: 3000,000 kg

#### 3.4 Anbau 2 - Innenhof

*Hinweis: Vorbemerkung Innenhof*
Der Innenhof ist ausschließlich über den Flur/Aula des Bestandsgebäudes zu erreichen. Der Transport von Material, Gerätschaften, Unrat etc. kann nicht durch das Gebäude erfolgen und muss über einen Autokran in den Innenhof gehoben werden.
Auf Grund diese Zugänglichkeit und des eingeschränkten Platzes ist das Arbeiten mit schwerem Gerät nicht möglich.
Sich daraus ergebende Erschwernisse, Aufwendungen oder Mindermengen, sind in die Einheitspreise der Leistungspositionen einzurechnen.

**3.4.1 Unbewehrtes Streifenfundament 40x70cm, Anbauten Innenhof, C20/25, Statik-Pos.F2**
Unbewehrte Streifenfundament, Anbauten im Innenhof,
C 20/25, nach DIN 1045, in Verbindung mit der Sohle herstellen, ,
inkl. aller erforderlichen Neben- und Anschlussarbeiten (Schalung, usw.),
sowie Sauberkeitsschicht aus PE-Noppenbahn o.ä.
Abmasse BxH: 40 x 70 cm.
Mehrmengen infolge ausgebrochenem Fundamentgraben werden nicht vergütet.

Die Anbauten sind am Bestand konstruktiv bis auf die Unterkante des vorhandenen Fundaments zu gründen. Die Fundamente sind gem. Statik, abschnittsweise nach DIN4123 herzustellen.
Menge: 55,000 m

**3.4.2 PE-Noppenbahn**
PE-Noppenbahn als Sauberkeitsschicht unter Stahlbetonbodenplatten liefern und verlegen.
Stöße überlappend, Abrechnung nach belegter Fläche.
Menge: 90,000 m2

**3.4.3 Sohlplatte Anbauten Innenhof, d=20cm, C20/25, WU, Statik-Pos. F3**
Stahlbeton-Sohlplatte in den Anbauten im Innenhof, gem. Statik Pos. F3
C 20/25, nach DIN 1045, WU-Beton (weiße Wanne), herstellen,
inkl. aller erforderlichen Neben- und Anschlussarbeiten (Schalung, Bewehrungsanschlüsse an andere Bauteile, usw.), sowie den Materialtransport mittels Betonpumpe (Höhe Dach ca. 4,0 m, Reichweite Ausleger vom Aufstellpunkt bis Mitte: ca. 26 m)
Betonoberfläche waagerecht und eben abgezogen, Höhentoleranz über die Gesamtfläche max. +-0,5 cm.
Plattenstärke: 20 cm.

Hinweis: Bewehrung der Sohlplatte gemäß Statik in gesonderter Position.
Menge: 90,000 m2

**3.4.4 Bewehrung StB-Sohle Anbau 2 als Zulage, gem. Statik-Pos.F3**
Bewehrung aus B500A und MA liefern, schneiden, biegen und in vorgenannter Stahlbeton-Sohlplatte und -Streifenfundamente als Zulage gemäß Statik verlegen. Abrechnung nach den vom Statiker vorgelegten Bewehrungsplänen und Schneidelisten.
Menge: 2500,000 kg

### 4 Maurerarbeiten

#### 4.1 Anbau 1

**4.1.1 MW KS 24 cm Außen/Innen, RDK 2,0, Druckfestigkeit 20**
Mauerwerk der Außen- und Innenwände,
nach DIN 1053-1, lot- und fluchtgerecht herstellen,
gemäß Zeichnung und Angabe,
als Tragschale der Außenwand bzw. als tragende Innenwand,
inkl. aller Nebenarbeiten (Anlegen der Öffnungen, Glattstrich der Leibungen für Fensterdichtbandanschluss, Wandanschlüsse in Stumpfstoßtechnik mit Ankern oder alternativ im Verband, usw.),
aus Kalksandstein nach DIN 106,
eventuell großformatige Planelemente (z.B. KS Plus o.ä.) im Dünnbettmörtel,
Mauerwerksdicke: 24 cm
Druckfestigkeitsklasse: 20 N/mm³
Rohdichteklasse: 2,0 kg/dm³
MG DM

Angebotenes Fabrikat, Format, Druckfestigkeits- und Rohdichteklasse:
..................................................
(vom Bieter einzutragen)

Hinweis: Ringanker, Flachstürze, waagerechte Abdichtungen und Anlegen der Leibungen in gesonderten Positionen.
Menge: 550,000 m2

**4.1.2 MW KS 17,5 cm Innen, RDK 2,0, Druckfestigkeit 20**
Kalksandstein-Mauerwerk nach DIN 1053-1, lot- und fluchtgerecht herstellen wie Position 4.1.1, jedoch der Innenwände,
Mauerwerksdicke: 17,5 cm.
Menge: 320,000 m2

**4.1.3 MW KS 11,5 cm Innen, RDK 2,0, Druckfestigkeit 20**
Kalksandstein-Mauerwerk nach DIN 1053-1, lot- und fluchtgerecht herstellen wie Position 4.1.1, jedoch der Innenwände,
Mauerwerksdicke: 11,5 cm.
Menge: 55,000 m2

**4.1.4 ISO-Kimmschicht MW 11,5 cm**
Erste Steinschicht mit ISO-Kimmstein MW 11,5 cm als Zulage zum Mauerwerk
inkl. aller Nebenarbeiten

Wärmeleitfähigkeit: Lambda mind. ca. 0,35 W/mK
Höhe Iso-Kimmstein: mind. ca. 11,3 cm
Wanddicke: 11,5 cm
Menge: 50,000 m

**4.1.5 KS-Flachsturz 4DF, Innenwand, 24 cm, Statik-Pos. E12**
Überdeckung der Öffnungen im Mauerwerk der Innenwände mit tragenden KS-Flachsturz 4DF herstellen, gemäß Zeichnung und Angabe, Statik-Pos. E12
inkl. aller Nebenarbeiten (Unterstützung, usw.),
Wanddicke: 24 cm,
Betongüte: C20/25
Bewehrung: 2x Ø 10
Abrechnung nach lichter Öffnung, zzgl. erforderlicher beidseitiger Auflagerung
Menge: 6,500 m

**4.1.6 KS-Flachsturz, 17,5 cm**
Überdeckung der Öffnungen mit tragenden KS-Flachstürzen wie Position 4.1.5, jedoch Wanddicke 17,5 cm.
Menge: 17,000 m

**4.1.7 KS-Flachsturz, 11,5 cm**
Überdeckung der Öffnungen mit tragenden KS-Flachstürzen wie Position 4.1.5, jedoch Wanddicke 11,5 cm.
Menge: 3,500 m

**4.1.8 Putzträgerplatte 25mm, liefern montieren**
Putzträgerplatte aus zementgebundener Holzwolle, 25mm liefern und nach Fenstermontage in unter den Sturz ohne Raffstorekasten montieren,
inkl. aller Nebenarbeiten (Unterstützung, usw.) und Befestigungsmittel

Materialstärke: 25 mm
Menge: 15,000 m2

**4.1.9 Leibungen anlegen, MW Außen, 24 cm**
Herstellen und Anlegen der seitlichen Leibungen der Öffnungen beim Aufmauern im Kalksandstein-Mauerwerk der Außenwände,
d= 24 cm,
nach Zeichnung und Angabe,
inkl. aller Nebenarbeiten, insbesondere Glattstrich der Leibungen für Fensterdichtbandanschluss, usw.,
Ausbildung der Leibung: rechtwinkelig.
Menge: 250,000 m

**4.1.10 Leibungen anlegen, MW Innen, 17,5 cm**
Herstellen und Anlegen der seitlichen Leibungen der Öffnungen beim Aufmauern im Kalksandstein-Mauerwerk der Innenwände,
d= 17,5 cm,
nach Zeichnung und Angabe, inkl. aller Nebenarbeiten.
Ausbildung der Leibung: rechtwinkelig.
Menge: 20,000 m

**4.1.11 Nachträglich schließen von Schlitzen/Öffnungen im Mauerwerk**
Nachträgliches Verschließen von Wandschlitzen und Öffnungen, im Kalksand-Mauerwerk, entsprechend Plan bzw. Angabe der Bauleitung.
Menge: 20,000 m3

**4.1.12 Anlegen Aussparung KH-Verteilung 120x90cm in KS-MW, 24 cm**
Erstellung einer Öffnungen im vorgenannten Kalksandstein-Mauerwerk nach Plan und Angabe, für den Heizkreisverteilung der Fußbodenheizung
Inkl. aller Nebenarbeiten, KS-Sturz, späterem Schließen/Anarbeiten der Öffnung an z.B. Installationsleitungen, nach bauseitig erfolgter Verlegung von Leitungen, Rohren, u.ä.
Mauerwerksdicke: 24 cm
Öffnungsgröße: ca. 120 x 90 cm, gem. Angaben durch die Bauleitung
Menge: 2,000 Stk

**4.1.13 Anlegen u. Schließen Aussparung 60x30cm in KS-MW, 24 cm**
Erstellung und nachträgliches Schließen von Öffnungen im vorgenannten Kalksandstein-Mauerwerk nach Plan und Angabe.
Inkl. aller Nebenarbeiten und späterem Schließen der Öffnung und Anarbeitung an Installationsleitungen, nach bauseitig erfolgter Verlegung von Leitungen, Rohren, u.ä.
Mauerwerksdicke: 24 cm
Öffnungsgröße: ca. 60 x 30 cm
Menge: 6,000 Stk

**4.1.14 Anlegen u. Schließen Aussparung 60x30cm in KS-MW, 17,5 cm**
Erstellung und nachtr. Schließen von Öffnungen wie Position 4.1.12, jedoch
Mauerwerksdicke: 17,5 cm
Öffnungsgröße: ca. 60 x 30 cm
Menge: 6,000 Stk

**4.1.15 Anlegen u. Schließen Aussparung 60x30cm in KS-MW, 11,5 cm**
Erstellung und nachtr. Schließen von Öffnungen wie Position 4.1.12, jedoch
Mauerwerksdicke: 11,5 cm
Öffnungsgröße: ca. 60 x 30 cm
Menge: 2,000 Stk

**4.1.16 Horizontalsperre, 24 cm, Dörken Delta-Mauerwerkssperre, bitumenverträglich**
Waagerechte Abdichtung als Mauerwerkssperre (bitumenverträglich, EPDM- oder EVA-Sperre, d= ca. 1,2 mm) gegen Bodenfeuchte in/unter Wänden aus Kalksandsteinmauerwerk, einbauen nach Herstellervorschrift.
Auflagerflächen mit Mörtel MG III abgleichen. Abdichtung einlagig, Stoßüberdeckung lose mit mind. 20 cm Überlappung.
Verbreiterung für Anschluss an Bodenabdichtung 15 cm, zweiseitig.
Dicke: ca. 1,2 mm
Wandstärke: 24 cm
Fabrikat: Dörken Delta-Mauerwerkssperre
  oder gleichwertig

Angebotenes Fabrikat: '........................................'
  (vom Bieter einzutragen)
Menge: 120,000 m

**4.1.17 Horizontalsperre, 17,5 cm**
Waagerechte Abdichtung wie Position 4.1.16, jedoch Wandstärke: 17,5 cm
Menge: 25,000 m

**4.1.18 Horizontalsperre, 11,5 cm**
Waagerechte Abdichtung wie Position 4.1.16, jedoch
Wandstärke: 11,5 cm
Menge: 5,000 m

**4.1.19 Innenfensterbank, Naturstein, Micro Carrara**
Innenfensterbänke aus Naturstein endbehandelt in unterschiedlichen Längen liefern und fachgerecht einbauen, inkl. aller Nebenarbeiten.
Material: Micro Carrara
Stärke: 20 m
Tiefe: ca. 26 cm
Folgende Mengen/Längen
14 x Längen: ca. 334 cm
2 x Längen: ca. 200 cm
4 x Längen: ca. 120 cm
6 x Längen: ca. 110 cm
1 x Längen: ca. 110 cm
Menge: 16,000 m2

### 5 Verblendmaurerwerk

#### 5.1 Anbau 1

**5.1.1 Wilder Verband Verblendmauerwerk**
Verblendmauerwerk lot- und fluchtgerecht als Außenschale von zweischaligem Mauerwerk mit Kerndämmung (ohne Luftschicht) herstellen,
gemäß Zeichnung und Angabe,
inkl. aller Nebenarbeiten sowie flankensauberes Auskratzen der Fugen ca. 2 cm tief, Anlegen der Öffnungen, nachträgliches Einsetzen der Lüfterplättchen, usw.,
aus /Vormauerziegeln/ Klinkern (gemäß DIN VMz 16-2,0),
Mauerwerksverband im wilden Verband

Vollziegel Format: NF

Fabrikat und Typ: nach Wahl des Auftraggebers
Verband: im wilden Verband
angenommener Materialpreis: 850,00 € netto / 1.000 Stück

Angebotenes Fabrikat '........................................'
  (vom Bieter einzutragen)

Hinweis:
Anlegen der Öffnungen, Stürze, Leibungen, Wärmedämmung, waagerechte Abdichtungen, Verfugung als Zulage in gesonderten Positionen.
Menge: 280,000 m2

**5.1.2 Verfugen Verblendmauerwerk, Farbe dunkelgrau/ anthrazit**
Komplettes Verblendmauerwerk säubern und mit wasserabweisendem Fertigmörtel fachgerecht verfugen,
inkl. aller Neben- und Anschlussarbeiten (Leibungen, sauberer Anschluss an andere Bauteile, Schutzabdeckung aller nicht zu verfugender Bauteile, usw.) sowie nachträgliches entfernen des Mörtelschleiers.

Fugenfarbe: dunkelgrau/ anthrazit, gemäß Angabe und Muster
Menge: 280,000 m2

**5.1.3 Zulage Kerndämmung Verblend-MW, 16 cm, zweilagig, inkl. Drahtanker, Scheiben**
Zulage zum Verblendmauerwerk für Kerndämmung,
Dicke: 16 cm,
aus zwei Lagen (8 cm + 8 cm) Mineralfaser-Kerndämmplatten,
Wärmeleitfähigkeitsgruppe: 035,
lückenlos und 2. Lage stoßversetzt.
Inkl. aller Nebenarbeiten sowie Einlegen oder Andübeln nichtrostender Drahtanker mit Klemm- und Abtropfscheiben in der Tragschale und Betonbauteilen usw.,

Fabrikat: Rockwool, Isover
  oder gleichwertig
Angebotenes Fabrikat: '........................................'
  (vom Bieter einzutragen)
Menge: 240,000 m2

**5.1.4 Zulage Kerndämmung Sockel Verblend-MW, 16 cm, extrud. Polystyrol mit Stufenfalz**
Zulage zum Verblendmauerwerk für Kerndämmung im Sockelbereich,
Dicke: 16 cm
aus extrudierten Polystyrol-Hartschaumplatten mit Stufenfalz,
Wärmeleitfähigkeitsgruppe: 035,
bis zur oberen Z-Sperrschicht.
Inkl. aller Nebenarbeiten sowie Einlegen oder Andübeln nichtrostender Drahtanker mit Klemm- und Abtropfscheiben in der Tragschale und Betonbauteilen, usw.,
Fabrikat: Styrodur, Jackodur
oder gleichwertig
Angebotenes Fabrikat: '........................................'
  (vom Bieter einzutragen)
Menge: 40,000 m2

**5.1.5 Zulage Sperrschicht, Z-Sperrfolie Verblender**
Zulage zum Verblendmauerwerk für Feuchtigkeitssperrschicht am Fußpunkt der Verblendschale (Böschung beachten), unter Sohlbänken, über Stürzen und in Fensterleibungen,
aus PVC-Folie, Dicke ca. 1,2 mm,
als Z-Sperrfolie mit leichtem Gefälle nach Außen bis zur Vorderkante Verblendmauerwerk, in der Hohlwand mit Dämmstoffkeil und Befestigung mit Aluminium-Wandanschlußprofil an der Hintermauerung.
Menge: 50,000 m

**5.1.6 Zulage Anlegen seitliche Leibungen im Verblend-MW**
Zulage zum Verblendmauerwerk für das Anlegen der seitlichen Leibungen bei Öffnungen, Materialwechsel, u.ä.
Menge: 115,000 m

**5.1.7 Zulage fester Dämmstreifen XPS seitliche Leibung im Verblend-MW**
Zulage zum Verblendmauerwerk für den Einbau von festen Wärmedämmstreifen, ca. 18 x 10 cm, aus extrudierten Polystyrol-Hartschaumplatten an den seitlichen Leibungen bei Öffnungen (Fenster, Türen o.ä.).
Menge: 115,000 m

**5.1.8 Zulage fester Dämmstreifen XPS am Sturz im Verblend-MW**
Zulage zum Verblendmauerwerk für den Einbau von festen Wärmedämmstreifen, ca. 18 x 10 cm, aus extrudierten Polystyrol-Hartschaumplatten am Sturz von Öffnungen (Fenster, Türen o.ä.).
Menge: 50,000 m

**5.1.9 Zulage Sockelabdichtung Übergang bodentiefe Elemente im Verblender**
Herstellen und Liefern der Sockelabdichtung gegen Bodenfeuchtigkeit und nichtdrückendes Wasser gemäß DIN 18533 im Leibungsbereich zum bodentiefen Fenster- bzw. Türelement mittels 1 Set (linke/rechte Ausführung)

1 Set (linke/rechte Ausführung) vorgefertigter Formteile bestehend aus:
- XPS-Dämmkern λD = 0,035 W/(m.K)
- EPDM-Bahn 1,52 mm, h= 60 cm mit 10 cm Überlappung zur Sockelabdichtung

Dämmkerndicke: 16 cm

Fabrikat: Fußpunktabdichtungselement ELMCO – FPAE
  oder gleichwertig

Angebotenes Fabrikat: '........................................'
  (vom Bieter einzutragen)
Menge: 6,000 Stk

**5.1.10 Zulage Verblender oberer waagerechter Abschluss bis Unterkante Dachkonstruktion**
Zulage zum Verblendmauerwerk für Herstellen oberer waagerechter Abschluss bis an die Unterkante der Dachsparren,
inkl. aller Nebenarbeiten und erforderlicher Schnitte.
Menge: 40,000 m

**5.1.11 Zulage Verblender Abschluss am schrägen Ortgang (Dachneigung ca. 27°)**
Zulage zum Verblendmauerwerk für Herstellen oberer schräger Anschluss (Ortgang, Dachneigung ca. 27°),
inkl. aller Nebenarbeiten und erforderlicher Schnitte.
Menge: 20,000 m

**5.1.12 Zulage Winkelkonsolanker, Laststufe 4,0, Halfen HK5-F für Verblend-MW**
Zulage für den Einbau von Winkelkonsolanker aus Edelstahl zur Aufnahme des Verblendmauerwerks am Sturz Außenwand, nach Angabe und Plan,
inkl. aller Nebenarbeiten und Befestigungsmittel, insbesondere Einbau erforderlicher Halteschienen in Stahlbeton-Bauteilen.

Kraglänge: ca. 250 mm
Laststufe: 4,0 kN

Fabrikat: Halfen-Winkelkonsolanker Typ HK5-F-4,05-250-__-L4
  oder gleichwertig
Angebotenes Fabrikat und Typ: '........................................'
  (vom Bieter einzutragen)

Einzellängen der Stürze: 1,01 m / 1,14 m / 3,26 m
Menge: 50,000 m

### 6 Sonstiges

#### 6.1 Allgemein

**6.1.1 Abdichtung erdberührende Außenwand mit mineralischer 2 K - Beschichtung**
Bauwerksabdichtung auf erdberührende Bauteile aufbringen, inkl. Untergrundvorbereitung, Grundierung, seitlichen Anschlüssen und allen notwendigen Nebenarbeiten.

Sockelabdichtung auf Mauerwerk und Sohle/Fundament nach DIN 18533
mineralische Dichtschlämme

Untergrund: Beton, KS-Mauerwerk, oder ähnlich
Fabrikat: Remmers Multi 2K,
  oder gleichwertig.

Angebotenes Fabrikat: '........................................'
  (vom Bieter einzutragen)
Menge: 50,000 m2

**6.1.2 Facharbeiter**
Verrechnungssatz für Arbeitskraft.
Stundenlohnarbeiten durch Arbeitskräfte auf schriftliche Anordnung des AG ausführen.
Der Verrechnungssatz für die jeweilige Arbeitskraft umfasst sämtliche Aufwendungen, insbesondere den tatsächlichen Lohn einschließlich vermögenswirksamer Leistungen mit den Zuschlägen für Gemeinkosten (Sozialkassenbeiträge, Winterbauumlage und dgl.), sowie Lohn- bzw. Gehaltsnebenkosten und Zuschläge für Überstunden. Zuschläge für Nacht-, Sonntags- und Feiertagsarbeit werden gesondert vergütet.
Facharbeiter
Menge: 20,000 h

#### 6.2 Rückbau im Bestand (Anbau 1)

*Hinweis: Vorbemerkung*
Die Rückbauarbeiten erfolgen Zeitversetzt zum Rohbau des Anbau und müssen, Auf Grund des Regiebetrieb der Schule in den Ferien erfolgen.
Dabei sind die Arbeiten zur Schaffung der Anbindung des Anbau 1 voraussichtlich in den Herbstferien 2025 auszuführen und mit der Bauleitung abzustimmen
Sich daraus ergebende Erschwernisse oder Aufwendungen, sind in den Einheitspreise einzurechnen.

**6.2.1 Ausbau u. Entsorgung Metallfenster 3,80 x 2,20 m**
Ausbau der vorhandenen Fenster aus Metall, inkl. fachgerechte Entsorgung des Abbruchmaterials und Deponiekosten.

Fenstergrößen: 3,80 x 2,20 m

Bereich: Durchgang zu Verbindungsflur (Anbau 1)
Menge: 2,000 Stk

**6.2.2 Ausbau u. Entsorgung Jalousie**
Ausbau der vorhandenen Jalousien mit Blende und Schienen, inkl. fachgerechte Entsorgung des Abbruchmaterials und Deponiekosten.

Größen: ca. 3,80 x 0,40 m
Menge: 2,000 Stk

**6.2.3 Durchgangsöffnung in IW-Bestandsmauerwerk 250x290 cm erstellen**
Durchgangsöffnung in Bestands-Mauerwerk (Innenwand, 1x EG und 1x OG), gemäß Statik, herstellen,
Mauerwerk einschneiden und schonend abbrechen, Bauschutt fachgerecht entsorgen, inkl. Deponiekosten.
Inkl. aller erforderlichen Maßnahmen zur Unterstützung während des Abbruches und zum Schutz der angrenzenden Bauteile,
inkl. Lieferung und Montage von 2 Stahlträgern HEB 120, gem. Statik, zur Überdeckung der Öffnung und Ausmauerung des Trägers, sowie Herstellung der Auflagertaschen.

Alle erforderlichen Materialien und Hilfsmittel zur Herstellung der Öffnung mit Leibung und Sturz und alle Angleichungsmaßnahmen sind in dieser Position enthalten.

Öffnungsgröße BxH: ca. 250 x 290 cm
Einzellänge Stahlträger: ca. 280 cm
Mauerwerkstärke: ca. 24 cm
Menge: 2,000 Stk

**6.2.4 Ausbau u. Entsorgung Metallfenster (Front) 18,00 x 2,40 m**
Ausbau der vorhandenen Fenster aus Metall, inkl. fachgerechte Entsorgung des Abbruchmaterials und Deponiekosten.

Frontmaße: ca. 18,00 x 2,40 m

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Fotos von beiden Flurseiten

Bereich: Klassen Bestand zu Innenhof
Menge: 1,000 psch

**6.2.5 Brüstung in AW-Bestandsmauerwerk 280x80cm abtragen**
Brüstungsmauerwerk in Bestands-Mauerwerk (Außenwand unter vorhandenem Fenster im EG und OG) abtragen, um einen Durchgang vom Anbau in den Bestand herzustellen.
Mauerwerk einschneiden und schonend abbrechen, Bauschutt fachgerecht entsorgen, inkl. Deponiekosten.
Fensterbrüstung BxH: ca. 380 x 80 cm
Mauerwerkstärke: ca. 50 cm
Menge: 2,000 Stk

**6.2.6 Türöffnung schließen, MW KS 45 cm**
Vorh. Tür Öffnung in Mauerwerk verschliseßen, nach DIN 1053-1, lot- und fluchtgerecht herstellen.
inkl. aller Nebenarbeiten ( Wandanschlüsse in Stumpfstoßtechnik mit Ankern oder alternativ im Verband, usw.), aus Kalksandstein nach DIN 106, Verputzen der verschlossenen Öffnung/Flächen (beidseitig) mit Kalkzementputz

Mauerwerksdicke: ca. 45cm (zweischaliges Mauerwerk)
Öffnungsmaß: ca. ,90 x 2,00 m
Menge: 1,000 Stk

#### 6.3 Rückbau im Bestand (Anbau 2)

*Hinweis: Vorbemerkung*
Die Rückbauarbeiten müssen, auf Grund des Regiebetrieb der Schule in den Ferien erfolgen.
Dabei sind die Arbeiten um den Anbau 2 (Innenhof) voraussichtliche in den Osterferien 2025 auszuführen und mit der Bauleitung abzustimmen

Der Innenhof ist ausschließlich über den Flur/Aula des Bestandsgebäudes zu erreichen. Sich daraus ergebende Erschwernisse oder Aufwendungen, sind in den Einheitspreise einzurechnen.

**6.3.1 Ausbau u. Entsorgung Metallfenster 1,55 x 1,25 m**
Ausbau der vorhandenen Fenster aus Metall, inkl. fachgerechte Entsorgung des Abbruchmaterials und Deponiekosten.

Fenstergrößen: 1,55 x 1,25 m

Bereich: Klassen Bestand zu Innenhof
Menge: 6,000 Stk

**6.3.2 Ausbau Innentüren, 1,00 x 2,01 m**
Ausbau der vorhandenen Innentüren aus Holz mit Stahlzarge,
inkl. fachgerechte Entsorgung des Abbruchmaterials und Deponiekosten

Türgrößen ca. 1,0 x 2,01 m
Menge: 2,000 Stk

**6.3.3 Sockel in AW-Bestandsmauerwerk h=40cm abtragen**
Sockel in Bestands-Mauerwerk (Demontage vorh. Fenster in Pos. 6.2.4) abtragen,
Mauerwerk einschneiden und schonend abbrechen, Bauschutt fachgerecht entsorgen, inkl. Deponiekosten.

Fensterbrüstung H: ca. 20 cm
Mauerwerkstärke: ca. 20 cm

Hinweis: Sockel liegt im Flur zum Innenhof und ist ausschließlich über den Flur/Aula des Bestandsgebäudes zu erreichen. Sich daraus ergebende Erschwernisse oder Aufwendungen, sind in den Einheitspreise einzurechnen.
Menge: 1,000 psch

**6.3.4 MW KS 45 cm, Kleinst- und Teilflächen**
Mauerwerk in Bestandsöffnungen, nach DIN 1053-1, lot- und fluchtgerecht herstellen, für Kleinst- und Teilflächen bis zu 2 m²
gemäß Zeichnung und Angabe
inkl. aller Nebenarbeiten ( Wandanschlüsse in Stumpfstoßtechnik mit Ankern oder alternativ im Verband, usw.), aus Kalksandstein nach DIN 106, Verputzen der Fläche mit Kalkzementputz (außen und innen)

Mauerwerksstärke: ca. 45cm (zweischaliges Mauerwerk)
Menge: 20,000 m2

**6.3.5 Türöffnung in AW-Bestandsmauerwerk 140x230 cm erstellen, Statik-Pos.**
Türöffnung in Bestands-Mauerwerk (Außenwand, OG), gemäß Statik, herstellen,
Mauerwerk einschneiden und schonend abbrechen, Außenseite Verblendmauerwerk angepaßt an vorhandenen Verband, Bauschutt fachgerecht entsorgen, inkl. Deponiekosten.
Inkl. aller erforderlichen Maßnahmen zur Unterstützung während des Abbruches und zum Schutz der angrenzenden Bauteile,
inkl. Lieferung und Montage von 3 Stahlträgern HEA 120, gem. Statik, zur Überdeckung der Öffnung und Ausmauerung des Trägers, sowie Herstellung der Auflagertaschen.
Verblendmauerwerk der Außenseite wieder im Verband herstellen mit gesäuberten abgebrochenen Verblendern.
Alle erforderlichen Materialien und Hilfsmittel zur Herstellung der Öffnung mit Leibung und Sturz und alle Angleichungsmaßnahmen sind in dieser Position enthalten. Ebenso ist der Einsatz von Standgerüste an der Außenseite der Wand für die Arbeiten mit einzurechnen.
Öffnungsgröße BxH: ca. 135 x 230 cm
Einzellänge Stahlträger: ca. 165 cm
Mauerwerkstärke: ca. 45 cm

Bereich: OG Klassenräume Bestand (neuen Notausgänge)
Menge: 2,000 Stk

*Hinweis*
..........................................................., den....................................
  (Ort und Datum)

........................................................................................................
  (Firmenstempel und rechtsverbindliche Unterschrift)

USt %: 19,00
